# Derivació per a línia frigorífica de líquid i de gas

- Propietat de l'arxiu: CYPE INGENIEROS, S.A.
- Format: FIEBDC-3/2002
- Divisa: EUR
- Costos indirectes: 3.00 %
- IVA: 21.00 %

## I Instal·lacions

### IB Sistemes de climatització

#### IBB Sistema VRF (Bosch)

**IBB510** U Derivació per a línia frigorífica de líquid i de gas.
Derivació per a línia frigorífica formada per kit de derivació de dos junts, un per a la línia de líquid i un altre per a la línia de gas, model IDU-DJ02 "BOSCH", amb una capacitat màxima d'unitats interiors connectades aigües avall inferior a entre 16,6 i 33 kW kW.
Inclou: Connexionat.
Criteri d'amidament de projecte: Nombre d'unitats previstes, segons documentació gràfica de Projecte.
Criteri de mesura d'obra: Es mesurarà el nombre d'unitats realment executades segons especificacions de Projecte.

| Codi | Ut | Descripció | Rendiment | Preu | Import |
|---|---|---|---|---|---|
| mt42bos510b | U | Kit de derivació de dos junts, un per a la línia de líquid i un altre per a la línia de gas, model IDU-DJ02 "BOSCH", amb una capacitat màxima d'unitats interiors connectades aigües avall inferior a entre 16,6 i 33 kW kW. (material) | 1.000 | 140.00 | 140.00 |
| mo005 | h | Oficial 1ª instal·lador de climatització. (mà d'obra) | 0.129 | 29.34 | 3.78 |
| mo104 | h | Ajudant instal·lador de climatització. (mà d'obra) | 0.129 | 25.25 | 3.26 |
| % | % | Costos directes complementaris | 2 % | 147.04 | 2.94 |
|  |  | Costos directes |  |  | 149.98 |
