# Unitat exterior d'aire condicionat

- Propietat de l'arxiu: CYPE INGENIEROS, S.A.
- Format: FIEBDC-3/2002
- Divisa: EUR
- Costos indirectes: 3.00 %
- IVA: 21.00 %

## I Instal·lacions

### IB Sistemes de climatització

#### IBF Sistema VRF (Fujitsu)

**IBF010** U Unitat exterior d'aire condicionat.
Unitat exterior d'aire condicionat Airstage J-IVL, sistema VRF bomba de calor, model AJY072LELDH "FUJITSU", amb compressor scroll amb tecnologia Inverter i doble ventilador axial amb motor DC amb tecnologia Inverter, nº màxim d'unitats interiors connectables 20, potència frigorífica 22,4 kW (temperatura de bulb humit de l'aire interior 27°C, temperatura de bulb sec de l'aire interior 19°C, temperatura de bulb humit de l'aire exterior 35°C, temperatura de bulb sec de l'aire exterior 24°C), potència calorífica nominal/màxima: 22,4/25 kW (temperatura de bulb humit de l'aire interior 20°C, temperatura de bulb sec de l'aire interior 15°C, temperatura de bulb humit de l'aire exterior 7°C, temperatura de bulb sec de l'aire exterior 6°C), EER/COP: 3,56/4,82, alimentació trifàsica (400V/50Hz), consum elèctric en refrigeració/calefacció: 6,3/4,65 kW, cabal d'aire 8400 m³/h, pressió sonora en refrigeració/calefacció: 52/54 dBA, potència sonora en refrigeració 66 dBA, amplada 1080 mm, profunditat 480 mm, altura 1428 mm, pes 170 kg, diàmetre de connexió de la canonada de líquid 3/8", diàmetre de connexió de la canonada de gas 3/4", refrigerant R-410A, càrrega de refrigerant 7 kg, rang de funcionament de temperatura de l'aire exterior en refrigeració des de -15 fins a 46°C, rang de funcionament de temperatura de l'aire exterior en calefacció des de -20 fins a 21°C. Inclús elements antivibratoris de terra.
Criteri de valoració econòmica: El preu no inclou la canalització ni el cablejat elèctric d'alimentació.
Inclou: Replanteig. Col·locació i fixació. Connexió a les línies frigorífiques. Connexió a la xarxa elèctrica. Connexió a la xarxa de desguàs. Posada en marxa.
Criteri d'amidament de projecte: Nombre d'unitats previstes, segons documentació gràfica de Projecte.
Criteri de mesura d'obra: Es mesurarà el nombre d'unitats realment executades segons especificacions de Projecte.

| Codi | Ut | Descripció | Rendiment | Preu | Import |
|---|---|---|---|---|---|
| mt42fuj001a | U | Unitat exterior d'aire condicionat Airstage J-IVL, sistema VRF bomba de calor, model AJY072LELDH "FUJITSU", amb compressor scroll amb tecnologia Inverter i doble ventilador axial amb motor DC amb tecnologia Inverter, nº màxim d'unitats interiors connectables 20, potència frigorífica 22,4 kW (temperatura de bulb humit de l'aire interior 27°C, temperatura de bulb sec de l'aire interior 19°C, temperatura de bulb humit de l'aire exterior 35°C, temperatura de bulb sec de l'aire exterior 24°C), potència calorífica nominal/màxima: 22,4/25 kW (temperatura de bulb humit de l'aire interior 20°C, temperatura de bulb sec de l'aire interior 15°C, temperatura de bulb humit de l'aire exterior 7°C, temperatura de bulb sec de l'aire exterior 6°C), EER/COP: 3,56/4,82, alimentació trifàsica (400V/50Hz), consum elèctric en refrigeració/calefacció: 6,3/4,65 kW, cabal d'aire 8400 m³/h, pressió sonora en refrigeració/calefacció: 52/54 dBA, potència sonora en refrigeració 66 dBA, amplada 1080 mm, profunditat 480 mm, altura 1428 mm, pes 170 kg, diàmetre de connexió de la canonada de líquid 3/8", diàmetre de connexió de la canonada de gas 3/4", refrigerant R-410A, càrrega de refrigerant 7 kg, rang de funcionament de temperatura de l'aire exterior en refrigeració des de -15 fins a 46°C, rang de funcionament de temperatura de l'aire exterior en calefacció des de -20 fins a 21°C. (material) | 1.000 | 8520.00 | 8520.00 |
| mt42www080 | U | Kit d'amortidors antivibració de terra, format per quatre amortidors de cautxú, amb els seus cargols, rosques i volanderes corresponents. (material) | 1.000 | 8.00 | 8.00 |
| mo005 | h | Oficial 1ª instal·lador de climatització. (mà d'obra) | 7.742 | 29.34 | 227.15 |
| mo104 | h | Ajudant instal·lador de climatització. (mà d'obra) | 7.742 | 25.25 | 195.49 |
| % | % | Costos directes complementaris | 2 % | 8950.64 | 179.01 |
|  |  | Costos directes |  |  | 9129.65 |
