# Cable bus de comunicacions

- Propietat de l'arxiu: CYPE INGENIEROS, S.A.
- Format: FIEBDC-3/2002
- Divisa: EUR
- Costos indirectes: 3.00 %
- IVA: 21.00 %

## I Instal·lacions

### IB Sistemes de climatització

#### IBF Sistema VRF (Fujitsu)

**IBF550** m Cable bus de comunicacions.
Cable bus de comunicacions, tetrapolar, de 5,4 mm de diàmetre exterior, model AWG22 100 "FUJITSU", amb aïllament de PVC, no propagador de la flama, subministrat en rotllos de 100 m.
Criteri de valoració econòmica: El preu no inclou la canalització.
Inclou: Estesa del cable. Connexionat.
Criteri d'amidament de projecte: Longitud mesurada segons documentació gràfica de Projecte.
Criteri de mesura d'obra: Es mesurarà la longitud realment executada segons especificacions de Projecte.

| Codi | Ut | Descripció | Rendiment | Preu | Import |
|---|---|---|---|---|---|
| mt42fuj910a | m | Cable bus de comunicacions, tetrapolar, de 5,4 mm de diàmetre exterior, model AWG22 100 "FUJITSU", amb aïllament de PVC, no propagador de la flama, subministrat en rotllos de 100 m (material) | 1.000 | 0.70 | 0.70 |
| mo005 | h | Oficial 1ª instal·lador de climatització. (mà d'obra) | 0.064 | 29.34 | 1.88 |
| mo104 | h | Ajudant instal·lador de climatització. (mà d'obra) | 0.064 | 25.25 | 1.62 |
| % | % | Costos directes complementaris | 2 % | 4.20 | 0.08 |
|  |  | Costos directes |  |  | 4.28 |
