# Control centralitzat

- Propietat de l'arxiu: CYPE INGENIEROS, S.A.
- Format: FIEBDC-3/2002
- Divisa: EUR
- Costos indirectes: 3.00 %
- IVA: 21.00 %

## I Instal·lacions

### IB Sistemes de climatització

#### IBG Sistema VRF (LG)

**IBG200** U Control centralitzat.
Control centralitzat d'instal·lacions de climatització, model ACP 5 PACP5A000 "LG", dimensions 270x155x65 mm, per a un màxim de 256 unitats interiors, amb funcions de control individual, per grup i global de l'arrencada i aturada, lectura d'avisos i errors, limitació de l'ús dels comandaments de control remot individuals, temperatura de consigna, velocitat del ventilador, comunicacions amb altres sistemes de control extern mitjançant port amb protocol de comunicació Modbus TCP o BACnet IP per a integració en el sistema de gestió d'edificis (BMS) i programación diaria, semanal, mensual y anual.
Criteri de valoració econòmica: El preu no inclou la canalització ni el cablejat elèctric d'alimentació.
Inclou: Replanteig. Col·locació i fixació. Col·locació i fixació dels accessoris. Connexionat.
Criteri d'amidament de projecte: Nombre d'unitats previstes, segons documentació gràfica de Projecte.
Criteri de mesura d'obra: Es mesurarà el nombre d'unitats realment executades segons especificacions de Projecte.

| Codi | Ut | Descripció | Rendiment | Preu | Import |
|---|---|---|---|---|---|
| mt42lgc049a | U | Control centralitzat d'instal·lacions de climatització, model ACP 5 PACP5A000 "LG", dimensions 270x155x65 mm, per a un màxim de 256 unitats interiors, amb funcions de control individual, per grup i global de l'arrencada i aturada, lectura d'avisos i errors, limitació de l'ús dels comandaments de control remot individuals, temperatura de consigna, velocitat del ventilador, comunicacions amb altres sistemes de control extern mitjançant port amb protocol de comunicació Modbus TCP o BACnet IP per a integració en el sistema de gestió d'edificis (BMS) i programación diaria, semanal, mensual y anual. (material) | 1.000 | 5241.00 | 5241.00 |
| mo005 | h | Oficial 1ª instal·lador de climatització. (mà d'obra) | 1.287 | 30.63 | 39.42 |
| mo104 | h | Ajudant instal·lador de climatització. (mà d'obra) | 1.287 | 26.36 | 33.93 |
| % | % | Costos directes complementaris | 2 % | 5314.35 | 106.29 |
|  |  | Costos directes |  |  | 5420.64 |
