# Derivació per a línia frigorífica de líquid, de descàrrega de gas i de succió de gas

- Propietat de l'arxiu: CYPE INGENIEROS, S.A.
- Format: FIEBDC-3/2002
- Divisa: EUR
- Costos indirectes: 3.00 %
- IVA: 21.00 %

## I Instal·lacions

### IB Sistemes de climatització

#### IBP Sistema VRF (Toshiba)

**IBP515** U Derivació per a línia frigorífica de líquid, de descàrrega de gas i de succió de gas.
Derivació de línia frigorífica formada per conjunt de tres col·lectors, un per a la línia de líquid, un altre per a la línia de descàrrega de gas i un altre per a la línia de succió de gas, de 8 sortides cadascun, model RBM-HY1083FE "TOSHIBA", amb un rang de capacitat total de les unitats interiors connectades aigües avall de menys de 14,2.
Inclou: Connexionat.
Criteri d'amidament de projecte: Nombre d'unitats previstes, segons documentació gràfica de Projecte.
Criteri de mesura d'obra: Es mesurarà el nombre d'unitats realment executades segons especificacions de Projecte.

| Codi | Ut | Descripció | Rendiment | Preu | Import |
|---|---|---|---|---|---|
| mt42tsb535g | U | Conjunt de tres col·lectors, un per a la línia de líquid, un altre per a la línia de descàrrega de gas i un altre per a la línia de succió de gas, de 8 sortides cadascun, model RBM-HY1083FE "TOSHIBA", amb un rang de capacitat total de les unitats interiors connectades aigües avall de menys de 14,2. (material) | 1.000 | 724.00 | 724.00 |
| mo005 | h | Oficial 1ª instal·lador de climatització. (mà d'obra) | 0.064 | 29.34 | 1.88 |
| mo104 | h | Ajudant instal·lador de climatització. (mà d'obra) | 0.064 | 25.25 | 1.62 |
| % | % | Costos directes complementaris | 2 % | 727.50 | 14.55 |
|  |  | Costos directes |  |  | 742.05 |
