# Unitat interior per a producció d'A.C.S. i calefacció, per a gas R-410A

- Propietat de l'arxiu: CYPE INGENIEROS, S.A.
- Format: FIEBDC-3/2002
- Divisa: EUR
- Costos indirectes: 3.00 %
- IVA: 21.00 %

## I Instal·lacions

### IB Sistemes de climatització

#### IBP Sistema VRF (Toshiba)

**IBP520** U Unitat interior per a producció d'A.C.S. i calefacció, per a gas R-410A.
Unitat interior per a producció d'A.C.S. i calefacció, sistema VRF, model MMW-AP0481CHQ-E "TOSHIBA", per a connexió a unitat exterior d'aire condicionat, amb recuperació de calor, de la sèrie SHRM-e, per a gas R-410A, alimentació monofàsica (230V/50Hz), potència calorífica nominal 14 kW, regulació de la temperatura de sortida d'aigua de 25°C a 85°C, consum elèctric nominal 4,15 kW, pressió sonora nominal 44 dBA, dimensions 700x900x320 mm, pes 100 kg, diàmetre de connexió de la canonada de gas 5/8", diàmetre de connexió de la canonada de líquid 3/8", diàmetre de connexió de les canonades d'aigua R 1 1/4".
Criteri de valoració econòmica: El preu no inclou la canalització ni el cablejat elèctric d'alimentació.
Inclou: Replanteig. Col·locació i fixació. Connexió a les línies frigorífiques. Connexió a la xarxa de conducció d'aigua. Connexió a la xarxa elèctrica. Posada en marxa.
Criteri d'amidament de projecte: Nombre d'unitats previstes, segons documentació gràfica de Projecte.
Criteri de mesura d'obra: Es mesurarà el nombre d'unitats realment executades segons especificacions de Projecte.

| Codi | Ut | Descripció | Rendiment | Preu | Import |
|---|---|---|---|---|---|
| mt42tsb029a | U | Unitat interior per a producció d'A.C.S. i calefacció, sistema VRF, model MMW-AP0481CHQ-E "TOSHIBA", per a connexió a unitat exterior d'aire condicionat, amb recuperació de calor, de la sèrie SHRM-e, per a gas R-410A, alimentació monofàsica (230V/50Hz), potència calorífica nominal 14 kW, regulació de la temperatura de sortida d'aigua de 25°C a 85°C, consum elèctric nominal 4,15 kW, pressió sonora nominal 44 dBA, dimensions 700x900x320 mm, pes 100 kg, diàmetre de connexió de la canonada de gas 5/8", diàmetre de connexió de la canonada de líquid 3/8", diàmetre de connexió de les canonades d'aigua R 1 1/4". (material) | 1.000 | 10223.00 | 10223.00 |
| mo005 | h | Oficial 1ª instal·lador de climatització. (mà d'obra) | 1.287 | 29.34 | 37.76 |
| mo104 | h | Ajudant instal·lador de climatització. (mà d'obra) | 1.287 | 25.25 | 32.50 |
| % | % | Costos directes complementaris | 2 % | 10293.26 | 205.87 |
|  |  | Costos directes |  |  | 10499.13 |
