# Unitat exterior d'aire condicionat, per a gas R-410A

- Propietat de l'arxiu: CYPE INGENIEROS, S.A.
- Format: FIEBDC-3/2002
- Divisa: EUR
- Costos indirectes: 3.00 %
- IVA: 21.00 %

## I Instal·lacions

### IB Sistemes de climatització

#### IBP Sistema VRF (Toshiba)

**IBP010** U Unitat exterior d'aire condicionat, per a gas R-410A.
Unitat exterior d'aire condicionat SMMS-u, sistema VRF bomba de calor, per a gas R-410A, alimentació trifàsica (400V/50Hz), model MMY-MUP0801HT8P-E "TOSHIBA", potència frigorífica nominal 22,4 kW (temperatura de bulb sec de l'aire interior 27°C, temperatura de bulb humit de l'aire interior 19°C, temperatura de bulb sec de l'aire exterior 35°C, temperatura de bulb humit de l'aire exterior 24°C), EER 3,97, EER al 50% de la càrrega 6,7, SEER 7,44, consum elèctric nominal en refrigeració 5,64 kW, rang de funcionament de temperatura de bulb sec de l'aire exterior en refrigeració des de -10 fins a 46°C, potència calorífica nominal 22,4 kW (temperatura de bulb sec de l'aire interior 20°C, temperatura de bulb sec de l'aire exterior 7°C, temperatura de bulb humit de l'aire exterior 6°C), COP 4,24, COP al 50% de la càrrega 4,8, SCOP 4,5, consum elèctric nominal en calefacció 5,28 kW, rang de funcionament de temperatura de bulb humit de l'aire exterior en calefacció des de -25 fins a 15,5°C, de 1690x990x780 mm, 228 kg, potència sonora en refrigeració 75 dBA, pressió sonora en refrigeració 53 dBA, potència sonora en calefacció 76 dBA, pressió sonora en calefacció 56 dBA, cabal d'aire 9900 m³/h, compressors tipus Triple Rotary, amb tecnologia Inverter, amb capacitat de connexió de fins a 18 unitats interiors.
Criteri de valoració econòmica: El preu no inclou els elements antivibratoris de terra, la canalització ni el cablejat elèctric d'alimentació.
Inclou: Replanteig. Col·locació i fixació. Connexió a les línies frigorífiques. Connexió a la xarxa elèctrica. Connexió a la xarxa de desguàs. Posada en marxa.
Criteri d'amidament de projecte: Nombre d'unitats previstes, segons documentació gràfica de Projecte.
Criteri de mesura d'obra: Es mesurarà el nombre d'unitats realment executades segons especificacions de Projecte.

| Codi | Ut | Descripció | Rendiment | Preu | Import |
|---|---|---|---|---|---|
| mt42tsb016a | U | Unitat exterior d'aire condicionat SMMS-u, sistema VRF bomba de calor, per a gas R-410A, alimentació trifàsica (400V/50Hz), model MMY-MUP0801HT8P-E "TOSHIBA", potència frigorífica nominal 22,4 kW (temperatura de bulb sec de l'aire interior 27°C, temperatura de bulb humit de l'aire interior 19°C, temperatura de bulb sec de l'aire exterior 35°C, temperatura de bulb humit de l'aire exterior 24°C), EER 3,97, EER al 50% de la càrrega 6,7, SEER 7,44, consum elèctric nominal en refrigeració 5,64 kW, rang de funcionament de temperatura de bulb sec de l'aire exterior en refrigeració des de -10 fins a 46°C, potència calorífica nominal 22,4 kW (temperatura de bulb sec de l'aire interior 20°C, temperatura de bulb sec de l'aire exterior 7°C, temperatura de bulb humit de l'aire exterior 6°C), COP 4,24, COP al 50% de la càrrega 4,8, SCOP 4,5, consum elèctric nominal en calefacció 5,28 kW, rang de funcionament de temperatura de bulb humit de l'aire exterior en calefacció des de -25 fins a 15,5°C, de 1690x990x780 mm, 228 kg, potència sonora en refrigeració 75 dBA, pressió sonora en refrigeració 53 dBA, potència sonora en calefacció 76 dBA, pressió sonora en calefacció 56 dBA, cabal d'aire 9900 m³/h, compressors tipus Triple Rotary, amb tecnologia Inverter, amb capacitat de connexió de fins a 18 unitats interiors. (material) | 1.000 | 12480.00 | 12480.00 |
| mo005 | h | Oficial 1ª instal·lador de climatització. (mà d'obra) | 7.742 | 29.34 | 227.15 |
| mo104 | h | Ajudant instal·lador de climatització. (mà d'obra) | 7.742 | 25.25 | 195.49 |
| % | % | Costos directes complementaris | 2 % | 12902.64 | 258.05 |
|  |  | Costos directes |  |  | 13160.69 |
