# Control centralitzat

- Propietat de l'arxiu: CYPE INGENIEROS, S.A.
- Format: FIEBDC-3/2002
- Divisa: EUR
- Costos indirectes: 3.00 %
- IVA: 21.00 %

## I Instal·lacions

### IB Sistemes de climatització

#### IBP Sistema VRF (Toshiba)

**IBP530** U Control centralitzat.
Control remot central, per a control de fins a 64 unitats interiors d'aire condicionat connectades a una xarxa TCC-Link, de forma individual i global, model TCB-SC640U-E "TOSHIBA", amb pantalla retroil·luminada, selecció del mode de funcionament, control de la velocitat del ventilador i control de les lamel·les.
Criteri de valoració econòmica: El preu no inclou la canalització ni el cablejat elèctric d'alimentació.
Inclou: Replanteig. Col·locació i fixació. Col·locació i fixació dels accessoris. Connexionat.
Criteri d'amidament de projecte: Nombre d'unitats previstes, segons documentació gràfica de Projecte.
Criteri de mesura d'obra: Es mesurarà el nombre d'unitats realment executades segons especificacions de Projecte.

| Codi | Ut | Descripció | Rendiment | Preu | Import |
|---|---|---|---|---|---|
| mt42tsb651a | U | Control remot central, per a control de fins a 64 unitats interiors d'aire condicionat connectades a una xarxa TCC-Link, de forma individual i global, model TCB-SC640U-E "TOSHIBA", amb pantalla retroil·luminada, selecció del mode de funcionament, control de la velocitat del ventilador i control de les lamel·les. (material) | 1.000 | 1234.00 | 1234.00 |
| mo005 | h | Oficial 1ª instal·lador de climatització. (mà d'obra) | 1.287 | 29.34 | 37.76 |
| mo104 | h | Ajudant instal·lador de climatització. (mà d'obra) | 1.287 | 25.25 | 32.50 |
| % | % | Costos directes complementaris | 2 % | 1304.26 | 26.09 |
|  |  | Costos directes |  |  | 1330.35 |
