# Unitat exterior d'aire condicionat, per a sistema VRF

- Propietat de l'arxiu: CYPE INGENIEROS, S.A.
- Format: FIEBDC-3/2002
- Divisa: EUR
- Costos indirectes: 3.00 %
- IVA: 21.00 %

## I Instal·lacions

### IB Sistemes de climatització

#### IBW Sistema VRF (Mitsubishi Heavy Industries)

**IBW350** U Unitat exterior d'aire condicionat, per a sistema VRF.
Unitat exterior d'aire condicionat, sistema aire-aire multi-split Micro KXZ amb cabal variable de refrigerant, bomba de calor, per a gas R-410A, alimentació monofàsica (230V/50Hz), model FDC121KXZEN1 "MITSUBISHI HEAVY INDUSTRIES", potència frigorífica nominal 12,1 kW (temperatura de bulb sec de l'aire exterior 35°C, temperatura de bulb humit de l'aire interior 19°C), SEER 8,15, EER 3,82, consum elèctric nominal en refrigeració 3,16 kW, rang de funcionament de temperatura de l'aire exterior en refrigeració des de -15 fins a 43°C, potència calorífica nominal 12,1 kW (temperatura de bulb humit de l'aire exterior 6°C, temperatura de bulb sec de l'aire interior 20°C), SCOP 4,63, COP 3,91, consum elèctric nominal en calefacció 3,09 kW, rang de funcionament de temperatura de l'aire exterior en calefacció des de -20 fins a 15,5°C, de 845x970x370 mm, 85 kg, nivell sonor 53 dBA, cabal d'aire 4500 m³/h, rang de capacitat connectable entre el 80 i el 150%, vàlvula d'expansió electrònica, ventilador axial i bus de dades Superlink II. Inclús elements antivibratoris de terra.
Criteri de valoració econòmica: El preu no inclou la canalització ni el cablejat elèctric d'alimentació.
Inclou: Replanteig. Col·locació i fixació. Connexió a les línies frigorífiques. Connexió a la xarxa elèctrica. Connexió a la xarxa de desguàs. Posada en marxa.
Criteri d'amidament de projecte: Nombre d'unitats previstes, segons documentació gràfica de Projecte.
Criteri de mesura d'obra: Es mesurarà el nombre d'unitats realment executades segons especificacions de Projecte.

| Codi | Ut | Descripció | Rendiment | Preu | Import |
|---|---|---|---|---|---|
| mt42mhi295a | U | Unitat exterior d'aire condicionat, sistema aire-aire multi-split Micro KXZ amb cabal variable de refrigerant, bomba de calor, per a gas R-410A, alimentació monofàsica (230V/50Hz), model FDC121KXZEN1 "MITSUBISHI HEAVY INDUSTRIES", potència frigorífica nominal 12,1 kW (temperatura de bulb sec de l'aire exterior 35°C, temperatura de bulb humit de l'aire interior 19°C), SEER 8,15, EER 3,82, consum elèctric nominal en refrigeració 3,16 kW, rang de funcionament de temperatura de l'aire exterior en refrigeració des de -15 fins a 43°C, potència calorífica nominal 12,1 kW (temperatura de bulb humit de l'aire exterior 6°C, temperatura de bulb sec de l'aire interior 20°C), SCOP 4,63, COP 3,91, consum elèctric nominal en calefacció 3,09 kW, rang de funcionament de temperatura de l'aire exterior en calefacció des de -20 fins a 15,5°C, de 845x970x370 mm, 85 kg, nivell sonor 53 dBA, cabal d'aire 4500 m³/h, rang de capacitat connectable entre el 80 i el 150%, vàlvula d'expansió electrònica, ventilador axial i bus de dades Superlink II. (material) | 1.000 | 6428.00 | 6428.00 |
| mt42www080 | U | Kit d'amortidors antivibració de terra, format per quatre amortidors de cautxú, amb els seus cargols, rosques i volanderes corresponents. (material) | 1.000 | 8.00 | 8.00 |
| mo005 | h | Oficial 1ª instal·lador de climatització. (mà d'obra) | 4.978 | 29.34 | 146.05 |
| mo104 | h | Ajudant instal·lador de climatització. (mà d'obra) | 4.978 | 25.25 | 125.69 |
| % | % | Costos directes complementaris | 2 % | 6707.74 | 134.15 |
|  |  | Costos directes |  |  | 6841.89 |
