# Unitat exterior d'aire condicionat, per a substitució, per a sistema VRV-IV+ Q, per a gas R-410A

- Propietat de l'arxiu: CYPE INGENIEROS, S.A.
- Format: FIEBDC-3/2002
- Divisa: EUR
- Costos indirectes: 3.00 %
- IVA: 21.00 %

## I Instal·lacions

### IB Sistemes de climatització

#### IBY Sistema VRV (Daikin)

**IBY254** U Unitat exterior d'aire condicionat, per a substitució, per a sistema VRV-IV+ Q, per a gas R-410A.
Combinació de tres unitats exteriors d'aire condicionat per a sistema VRV-IV+ Q (Volum de Refrigerant Variable, per a substitució), bomba de calor, model RXYQQ40U "DAIKIN", per a gas R-410A en substitució d'unitat exterior per a gas R-22, formada per una unitat RXYQQ10U, una unitat RXYQQ12U i una unitat RXYQQ18U, alimentació trifàsica (400V/50Hz), potència frigorífica nominal 111,5 kW (temperatura de bulb humit de l'aire interior 19°C, temperatura de bulb sec de l'aire exterior 35°C), SEER 6,7, rang de funcionament de temperatura de bulb sec de l'aire exterior en refrigeració des de -5 fins a 43°C, potència frigorífica nominal 111,5 kW (temperatura de bulb sec de l'aire interior 20°C, temperatura de bulb sec de l'aire exterior 7°C), SCOP 4,3, rang de funcionament de temperatura de bulb sec de l'aire exterior en calefacció des de -20 fins a 15,5°C, control mitjançant microprocessador, compressors scroll hermèticament segellats, amb control Inverter, dimensions 1680x3140x765 mm, longitud total màxima de canonada frigorífica 300 m, longitud màxima entre unitat exterior i unitat interior més allunyada 150 m, diferència màxima d'altura d'instal·lació 50 m si la unitat exterior es troba per sobre de les unitats interiors i 40 m si es troba per sota, longitud màxima entre el primer kit de ramificació (unió Refnet) de canonada frigorífica i unitat interior més allunyada 40 m (la longitud màxima des de la primera ramificació pot ser de fins a 90 m, si la diferència entre la longitud fins a la unitat interior més propera i la més allunyada és menor de 40 m), bloc de terminals F1-F2 per a cable de 2 fils de transmissió i control (bus D-III Net), tractament anticorrosiu especial del bescanviador de calor, funció de recuperació de refrigerant, càrrega automàtica addicional de refrigerant, prova automàtica de funcionament i ajust de limitació de consum d'energia (funció I-Demand), i kit de canonades de connexió múltiple de 3 unitats exteriors, model BHFQ22P1517.
Criteri de valoració econòmica: El preu no inclou els elements antivibratoris de terra, la canalització ni el cablejat elèctric d'alimentació.
Inclou: Replanteig. Col·locació i fixació. Connexió a les línies frigorífiques. Connexió a la xarxa elèctrica. Connexió a la xarxa de desguàs. Posada en marxa.
Criteri d'amidament de projecte: Nombre d'unitats previstes, segons documentació gràfica de Projecte.
Criteri de mesura d'obra: Es mesurarà el nombre d'unitats realment executades segons especificacions de Projecte.

| Codi | Ut | Descripció | Rendiment | Preu | Import |
|---|---|---|---|---|---|
| mt42dai003b | U | Combinació de tres unitats exteriors d'aire condicionat per a sistema VRV-IV+ Q (Volum de Refrigerant Variable, per a substitució), bomba de calor, model RXYQQ40U "DAIKIN", per a gas R-410A en substitució d'unitat exterior per a gas R-22, formada per una unitat RXYQQ10U, una unitat RXYQQ12U i una unitat RXYQQ18U, alimentació trifàsica (400V/50Hz), potència frigorífica nominal 111,5 kW (temperatura de bulb humit de l'aire interior 19°C, temperatura de bulb sec de l'aire exterior 35°C), SEER 6,7, rang de funcionament de temperatura de bulb sec de l'aire exterior en refrigeració des de -5 fins a 43°C, potència frigorífica nominal 111,5 kW (temperatura de bulb sec de l'aire interior 20°C, temperatura de bulb sec de l'aire exterior 7°C), SCOP 4,3, rang de funcionament de temperatura de bulb sec de l'aire exterior en calefacció des de -20 fins a 15,5°C, control mitjançant microprocessador, compressors scroll hermèticament segellats, amb control Inverter, dimensions 1680x3140x765 mm, longitud total màxima de canonada frigorífica 300 m, longitud màxima entre unitat exterior i unitat interior més allunyada 150 m, diferència màxima d'altura d'instal·lació 50 m si la unitat exterior es troba per sobre de les unitats interiors i 40 m si es troba per sota, longitud màxima entre el primer kit de ramificació (unió Refnet) de canonada frigorífica i unitat interior més allunyada 40 m (la longitud màxima des de la primera ramificació pot ser de fins a 90 m, si la diferència entre la longitud fins a la unitat interior més propera i la més allunyada és menor de 40 m), bloc de terminals F1-F2 per a cable de 2 fils de transmissió i control (bus D-III Net), tractament anticorrosiu especial del bescanviador de calor, funció de recuperació de refrigerant, càrrega automàtica addicional de refrigerant, prova automàtica de funcionament i ajust de limitació de consum d'energia (funció I-Demand), i kit de canonades de connexió múltiple de 3 unitats exteriors, model BHFQ22P1517. (material) | 1.000 | 71191.00 | 71191.00 |
| mo005 | h | Oficial 1ª instal·lador de climatització. (mà d'obra) | 12.085 | 29.34 | 354.57 |
| mo104 | h | Ajudant instal·lador de climatització. (mà d'obra) | 12.085 | 25.25 | 305.15 |
| % | % | Costos directes complementaris | 2 % | 71850.72 | 1437.01 |
|  |  | Costos directes |  |  | 73287.73 |
