# Dipòsit de superfície

- Propietat de l'arxiu: CYPE INGENIEROS, S.A.
- Format: FIEBDC-3/2002
- Divisa: EUR
- Costos indirectes: 3.00 %
- IVA: 21.00 %

## I Instal·lacions

### IC Calefacció, refrigeració, climatització i A.C.S.

#### ICD Combustible líquid

**ICD020** U Dipòsit de superfície.
Dipòsit homologat de gasoil de superfície de xapa d'acer, de doble paret, amb una capacitat de 10000 litres, per a consums col·lectius. Inclús mesurador de nivell, interruptor de nivell, canalització fins a caldera amb canonada de coure de 18 mm de diàmetre protegida amb funda de tub de PVC, boca de càrrega, canonada de ventilació, tapa de registre, vàlvules i accessoris de connexió, i elements de protecció segons normativa. Totalment muntat, connexionat i provat.
Inclou: Col·locació del dipòsit sobre els suports. Muntatge de vàlvules i accessoris. Col·locació de la boca de càrrega i la tapa de registre. Col·locació de la canonada de ventilació. Col·locació i fixació de la canalització fins a la caldera. Conexió a la xarxa de terra. Realització de proves de servei.
Criteri d'amidament de projecte: Nombre d'unitats previstes, segons documentació gràfica de Projecte.
Criteri de mesura d'obra: Es mesurarà el nombre d'unitats realment executades segons especificacions de Projecte.

| Codi | Ut | Descripció | Rendiment | Preu | Import |
|---|---|---|---|---|---|
| mt38dep020p | U | Dipòsit de gasoil de xapa d'acer, de superfície, de doble paret, amb una capacitat de 10000 litres, per a consums col·lectius, segons UNE 62350. Tractament exterior: granallat SA 2 1/2 i acabat mitjançant emprimació d'epoxi-poliamida i poliuretà blanc. Inclús tap de drenatge i elements de protecció segons normativa. (material) | 1.000 | 4050.00 | 4050.00 |
| mt38dep022a | U | Indicador de nivell per dipòsit de combustibles líquids. (material) | 1.000 | 177.25 | 177.25 |
| mt38dep023a | U | Interruptor de nivell per dipòsit de combustibles líquids. (material) | 1.000 | 33.25 | 33.25 |
| mt38dep024c | U | Conjunt de boca de càrrega, valvuleria i accessoris de connexió per dipòsit de combustibles líquids. (material) | 1.000 | 96.55 | 96.55 |
| mt43tco010ca | m | Tub de coure estirat en fred sense soldadura, diàmetre D=16/18 mm i 1 mm d'espessor, segons UNE-EN 1057. (material) | 13.150 | 2.40 | 31.56 |
| mt35aia090ad | m | Tub rígid de PVC, endollable, corbable en calent, de color negre, de 32 mm de diàmetre nominal, per a canalització fixa en superfície. Resistència a la compressió 1250 N, resistència a l'impacte 2 joules, temperatura de treball -5°C fins 60°C, amb grau de protecció IP547 segons UNE 20324, propietats elèctriques: aïllant, no propagador de la flama. Segons UNE-EN 61386-1 i UNE-EN 61386-22. Inclús abraçadores, elements de subjecció i accessoris (corbes, maneguets, tes, colzes i corbes flexibles). (material) | 10.000 | 3.11 | 31.10 |
| mt38dep027a | U | Tapa de registre de 40x40 cm, per a inspecció de dipòsit de combustibles líquids de superfície. Inclús accessoris. (material) | 1.000 | 39.50 | 39.50 |
| mq07gte010c | h | Grua autopropulsada de braç telescòpic amb una capacitat d'elevació de 30 t i 27 m d'altura màxima de treball. (maquinària) | 2.757 | 75.04 | 206.89 |
| mo004 | h | Oficial 1ª calefactor. (mà d'obra) | 9.211 | 29.34 | 270.25 |
| mo103 | h | Ajudant calefactor. (mà d'obra) | 9.211 | 25.25 | 232.58 |
| % | % | Costos directes complementaris | 2 % | 5168.93 | 103.38 |
|  |  | Costos directes |  |  | 5272.31 |
