# Dipòsit de combustible líquid, de superfície, de xapa d'acer

- Propietat de l'arxiu: CYPE INGENIEROS, S.A.
- Format: FIEBDC-3/2002
- Divisa: EUR
- Costos indirectes: 3.00 %
- IVA: 21.00 %

## I Instal·lacions

### IC Calefacció, refrigeració, climatització i A.C.S.

#### ICD Combustible líquid

**ICD125** U Dipòsit de combustible líquid, de superfície, de xapa d'acer.
Dipòsit homologat de gasoil, de superfície, col·locat a l'interior de l'edifici, de xapa d'acer, de doble paret, amb una capacitat de 1000 litres, tractament exterior mitjançant granallat SA 2 1/2 i acabat mitjançant emprimació d'epoxi-poliamida i poliuretà blanc. Inclús indicador de nivell, recolzaments, detector de fuites i elements de protecció segons normativa. Totalment muntat, connexionat i provat. Sense incloure l'obra civil, ni la presa de terra.
Inclou: Col·locació del dipòsit. Muntatge d'accessoris. Realització de proves de servei.
Criteri d'amidament de projecte: Nombre d'unitats previstes, segons documentació gràfica de Projecte.
Criteri de mesura d'obra: Es mesurarà el nombre d'unitats realment executades segons especificacions de Projecte.

| Codi | Ut | Descripció | Rendiment | Preu | Import |
|---|---|---|---|---|---|
| mt38dep001bb | U | Dipòsit homologat de combustible líquid, de superfície, de xapa d'acer, de doble paret, de 900 mm de diàmetre i 1900 mm de longitud, amb una capacitat de 1000 litres, segons UNE 62351. Tractament exterior: granallat SA 2 1/2 i acabat mitjançant emprimació d'epoxi-poliamida i poliuretà blanc. Inclús recolzaments, detector de fuites i elements de protecció segons normativa. (material) | 1.000 | 2303.00 | 2303.00 |
| mt38dep006a | U | Indicador de nivell amb sonda, per a dipòsit de combustible líquid de xapa d'acer. (material) | 1.000 | 70.66 | 70.66 |
| mq04cag010a | h | Camió amb grua de fins a 6 t. (maquinària) | 0.290 | 55.38 | 16.06 |
| mo004 | h | Oficial 1ª calefactor. (mà d'obra) | 6.575 | 29.34 | 192.91 |
| mo103 | h | Ajudant calefactor. (mà d'obra) | 6.575 | 25.25 | 166.02 |
| % | % | Costos directes complementaris | 2 % | 2748.65 | 54.97 |
|  |  | Costos directes |  |  | 2803.62 |
