# Dipòsit de combustible líquid, de superfície, de xapa d'acer

- Propietat de l'arxiu: CYPE INGENIEROS, S.A.
- Format: FIEBDC-3/2002
- Divisa: EUR
- Costos indirectes: 3.00 %
- IVA: 21.00 %

## I Instal·lacions

### IC Calefacció, refrigeració, climatització i A.C.S.

#### ICD Combustible líquid

**ICD125** U Dipòsit de combustible líquid, de superfície, de xapa d'acer.
Dipòsit homologat de gasoil, de superfície, col·locat a l'interior de l'edifici, de xapa d'acer, de doble paret, amb una capacitat de 10000 litres, tractament exterior mitjançant granallat SA 2 1/2 i acabat mitjançant emprimació d'epoxi-poliamida i poliuretà blanc. Inclús tub bus de càrrega, interruptor de nivell, indicador de nivell, recolzaments, detector de fuites i elements de protecció segons normativa. Totalment muntat, connexionat i provat. Sense incloure l'obra civil, ni la presa de terra.
Inclou: Col·locació del dipòsit. Muntatge d'accessoris. Realització de proves de servei.
Criteri d'amidament de projecte: Nombre d'unitats previstes, segons documentació gràfica de Projecte.
Criteri de mesura d'obra: Es mesurarà el nombre d'unitats realment executades segons especificacions de Projecte.

| Codi | Ut | Descripció | Rendiment | Preu | Import |
|---|---|---|---|---|---|
| mt38dep001nb | U | Dipòsit homologat de combustible líquid, de superfície, de xapa d'acer, de doble paret, de 1850 mm de diàmetre i 4000 mm de longitud, amb una capacitat de 10000 litres, segons UNE 62350. Tractament exterior: granallat SA 2 1/2 i acabat mitjançant emprimació d'epoxi-poliamida i poliuretà blanc. Inclús recolzaments, detector de fuites i elements de protecció segons normativa. (material) | 1.000 | 9057.16 | 9057.16 |
| mt38dep004b | U | Tub bus de càrrega, per dipòsit de combustible líquid de xapa d'acer. (material) | 1.000 | 300.70 | 300.70 |
| mt38dep005b | U | Vàlvula reguladora de nivell, per a dipòsit de combustible líquid de xapa d'acer. (material) | 1.000 | 100.20 | 100.20 |
| mt38dep006a | U | Indicador de nivell amb sonda, per a dipòsit de combustible líquid de xapa d'acer. (material) | 1.000 | 70.66 | 70.66 |
| mq04cag010a | h | Camió amb grua de fins a 6 t. (maquinària) | 0.580 | 55.38 | 32.12 |
| mo004 | h | Oficial 1ª calefactor. (mà d'obra) | 9.730 | 29.34 | 285.48 |
| mo103 | h | Ajudant calefactor. (mà d'obra) | 9.730 | 25.25 | 245.68 |
| % | % | Costos directes complementaris | 2 % | 10092.00 | 201.84 |
|  |  | Costos directes |  |  | 10293.84 |
