# Dipòsit de combustible líquid, de superfície, de xapa d'acer

- Propietat de l'arxiu: CYPE INGENIEROS, S.A.
- Format: FIEBDC-3/2002
- Divisa: EUR
- Costos indirectes: 3.00 %
- IVA: 21.00 %

## I Instal·lacions

### IC Calefacció, refrigeració, climatització i A.C.S.

#### ICD Combustible líquid

**ICD125** U Dipòsit de combustible líquid, de superfície, de xapa d'acer.
Dipòsit homologat de gasoil, de superfície, col·locat en l'exterior de l'edifici, de xapa d'acer, de doble paret, amb una capacitat de 15000 litres, tractament exterior mitjançant granallat SA 2 1/2 i acabat mitjançant emprimació d'epoxi-poliamida i poliuretà blanc. Inclús tub bus de càrrega, interruptor de nivell, indicador de nivell, recolzaments, detector de fuites i elements de protecció segons normativa. Totalment muntat, connexionat i provat. Sense incloure l'obra civil, ni la presa de terra.
Inclou: Col·locació del dipòsit. Muntatge d'accessoris. Realització de proves de servei.
Criteri d'amidament de projecte: Nombre d'unitats previstes, segons documentació gràfica de Projecte.
Criteri de mesura d'obra: Es mesurarà el nombre d'unitats realment executades segons especificacions de Projecte.

| Codi | Ut | Descripció | Rendiment | Preu | Import |
|---|---|---|---|---|---|
| mt38dep001pb | U | Dipòsit homologat de combustible líquid, de superfície, de xapa d'acer, de doble paret, de 1850 mm de diàmetre i 6100 mm de longitud, amb una capacitat de 15000 litres, segons UNE 62350. Tractament exterior: granallat SA 2 1/2 i acabat mitjançant emprimació d'epoxi-poliamida i poliuretà blanc. Inclús recolzaments, detector de fuites i elements de protecció segons normativa. (material) | 1.000 | 12273.52 | 12273.52 |
| mt38dep004b | U | Tub bus de càrrega, per dipòsit de combustible líquid de xapa d'acer. (material) | 1.000 | 300.70 | 300.70 |
| mt38dep005b | U | Vàlvula reguladora de nivell, per a dipòsit de combustible líquid de xapa d'acer. (material) | 1.000 | 100.20 | 100.20 |
| mt38dep006a | U | Indicador de nivell amb sonda, per a dipòsit de combustible líquid de xapa d'acer. (material) | 1.000 | 70.66 | 70.66 |
| mq04cag010a | h | Camió amb grua de fins a 6 t. (maquinària) | 0.580 | 55.38 | 32.12 |
| mo004 | h | Oficial 1ª calefactor. (mà d'obra) | 11.571 | 29.34 | 339.49 |
| mo103 | h | Ajudant calefactor. (mà d'obra) | 11.571 | 25.25 | 292.17 |
| % | % | Costos directes complementaris | 2 % | 13408.86 | 268.18 |
|  |  | Costos directes |  |  | 13677.04 |
