# Comptador de gasoil

- Propietat de l'arxiu: CYPE INGENIEROS, S.A.
- Format: FIEBDC-3/2002
- Divisa: EUR
- Costos indirectes: 3.00 %
- IVA: 21.00 %

## I Instal·lacions

### IC Calefacció, refrigeració, climatització i A.C.S.

#### ICD Combustible líquid

**ICD170** U Comptador de gasoil.
Comptador de gasoil, per roscar, de 1/2" de diàmetre nominal, cabal màxim de 600 l/h i temperatura màxima del líquid conduït 130°C. Inclòs elements de muntatge i demés accessoris necessaris per al seu correcte funcionament. Totalment muntat, connexionat i provat.
Inclou: Replanteig. Col·locació del comptador. Connexionat.
Criteri d'amidament de projecte: Nombre d'unitats previstes, segons documentació gràfica de Projecte.
Criteri de mesura d'obra: Es mesurarà el nombre d'unitats realment executades segons especificacions de Projecte.

| Codi | Ut | Descripció | Rendiment | Preu | Import |
|---|---|---|---|---|---|
| mt38sss200c | U | Comptador de gasoil, per roscar, de 1/2" de diàmetre nominal, cabal màxim de 600 l/h i temperatura màxima del líquid conduït 130°C, inclús ràcords de connexió. (material) | 1.000 | 902.28 | 902.28 |
| mo004 | h | Oficial 1ª calefactor. (mà d'obra) | 0.526 | 29.34 | 15.43 |
| % | % | Costos directes complementaris | 2 % | 917.71 | 18.35 |
|  |  | Costos directes |  |  | 936.06 |
