# Regulació d'un circuit de calefacció per terra radiant

- Propietat de l'arxiu: CYPE INGENIEROS, S.A.
- Format: FIEBDC-3/2002
- Divisa: EUR
- Costos indirectes: 3.00 %
- IVA: 21.00 %

## I Instal·lacions

### IC Calefacció, refrigeració, climatització i A.C.S.

#### ICE Emissors per aigua per a calefacció i refrigeració

**ICE157** U Regulació d'un circuit de calefacció per terra radiant.
Vàlvula de regulació de la temperatura ambient amb limitador de la temperatura de retorn regulable entre 20°C i 40°C per a un circuit de calefacció, amb roda de termòstat per a regulació de la temperatura entre 7°C i 28°C, purgador d'aire, connexions eurocon de 3/4", instal·lada en caixa de 145x190x57 mm, encastable en paret, amb tapa lacada en blanc de 155x210 mm, i 2 corbatubs de plàstic, amb kit de 2 ràcords de coure niquelat amb sortida roscada eurocon femella, 16 mm x 3/4", per a connexió del circuit de terra radiant a la vàlvula i kit de 2 colzes a 90° de coure niquelat amb sortida roscada eurocon mascle, 16 mm x 3/4" per a connexió del tub al circuit d'alta temperatura. Totalment muntat, connexionat i provat.
Inclou: Replanteig de la unitat. Col·locació i fixació de la unitat. Connexionat de la unitat a la canonada.
Criteri d'amidament de projecte: Nombre d'unitats previstes, segons documentació gràfica de Projecte.
Criteri de mesura d'obra: Es mesurarà el nombre d'unitats realment executades segons especificacions de Projecte.

| Codi | Ut | Descripció | Rendiment | Preu | Import |
|---|---|---|---|---|---|
| mt38sch150a | U | Vàlvula de regulació de la temperatura ambient amb limitador de la temperatura de retorn regulable entre 20°C i 40°C per a un circuit de calefacció, amb roda de termòstat per a regulació de la temperatura entre 7°C i 28°C, purgador d'aire, connexions eurocon de 3/4", instal·lada en caixa de 145x190x57 mm, encastable en paret, amb tapa lacada en blanc de 155x210 mm, i 2 corbatubs de plàstic. (material) | 1.000 | 299.05 | 299.05 |
| mt38sch065ad | U | Kit de 2 ràcords de coure niquelat amb sortida roscada eurocon femella, 16 mm x 3/4". (material) | 1.000 | 10.54 | 10.54 |
| mt38sch067f | U | Kit de 2 colzes a 90° de coure niquelat amb sortida roscada eurocon mascle, 16 mm x 3/4". (material) | 1.000 | 30.64 | 30.64 |
| mo004 | h | Oficial 1ª calefactor. (mà d'obra) | 0.261 | 29.34 | 7.66 |
| mo103 | h | Ajudant calefactor. (mà d'obra) | 0.261 | 25.25 | 6.59 |
| % | % | Costos directes complementaris | 2 % | 354.48 | 7.09 |
|  |  | Costos directes |  |  | 361.57 |
