# Grup d'impulsió per a col·lector, amb centraleta premuntada

- Propietat de l'arxiu: CYPE INGENIEROS, S.A.
- Format: FIEBDC-3/2002
- Divisa: EUR
- Costos indirectes: 3.00 %
- IVA: 21.00 %

## I Instal·lacions

### IC Calefacció, refrigeració, climatització i A.C.S.

#### ICE Emissors per aigua per a calefacció i refrigeració

**ICE161** U Grup d'impulsió per a col·lector, amb centraleta premuntada.
Grup d'impulsió per a control de la bomba de circulació en instal·lacions de calefacció, amb centraleta, instal·lació horitzontal en col·lector, vàlid per a instal·lació de terra radiant de fins a 30 kW, format per centraleta amb sonda de temperatura exterior i sonda de temperatura d'impulsió, circulador amb regulació electrònica integrada (pressió constant) Wilo Stratos Para 1/8, termòstat digital amb sonda d'humitat, vàlvula mescladora de 3 vies i actuador per a vàlvula mescladora de 3 vies. Totalment muntat, connexionat i provat.
Inclou: Col·locació i fixació del grup d'impulsió al col·lector. Connexionat elèctric de la centraleta i de la bomba de circulació.
Criteri d'amidament de projecte: Nombre d'unitats previstes, segons documentació gràfica de Projecte.
Criteri de mesura d'obra: Es mesurarà el nombre d'unitats realment executades segons especificacions de Projecte.

| Codi | Ut | Descripció | Rendiment | Preu | Import |
|---|---|---|---|---|---|
| mt38gpu029a | U | Grup d'impulsió per a control de la bomba de circulació en instal·lacions de calefacció, amb centraleta, instal·lació horitzontal en col·lector, vàlid per a instal·lació de terra radiant de fins a 30 kW, format per centraleta amb sonda de temperatura exterior i sonda de temperatura d'impulsió, circulador amb regulació electrònica integrada (pressió constant) Wilo Stratos Para 1/8, termòstat digital amb sonda d'humitat, vàlvula mescladora de 3 vies i actuador per a vàlvula mescladora de 3 vies. (material) | 1.000 | 3111.23 | 3111.23 |
| mo004 | h | Oficial 1ª calefactor. (mà d'obra) | 0.653 | 29.34 | 19.16 |
| mo103 | h | Ajudant calefactor. (mà d'obra) | 0.653 | 25.25 | 16.49 |
| % | % | Costos directes complementaris | 2 % | 3146.88 | 62.94 |
|  |  | Costos directes |  |  | 3209.82 |
