# Sistema de calefacció i refrigeració per terra radiant, amb capa de morter, "ALB"

- Propietat de l'arxiu: CYPE INGENIEROS, S.A.
- Format: FIEBDC-3/2002
- Divisa: EUR
- Costos indirectes: 3.00 %
- IVA: 21.00 %

## I Instal·lacions

### IC Calefacció, refrigeració, climatització i A.C.S.

#### ICE Emissors per aigua per a calefacció i refrigeració

**ICE108** m² Sistema de calefacció i refrigeració per terra radiant, amb capa de morter, "ALB".
Sistema de calefacció per terra radiant "ALB", compost per: film de polietilè de baixa densitat, de 300 µm d'espessor, per a formació de barrera antihumitat; panell aïllant llis de poliestirè expandit, de 1000x500 mm i 25 mm d'espessor, amb làmina superficial d'alumini, difusora de la calor, de 0,25 mm d'espessor, resistència tèrmica 0,75 m²K/W, model Difutec; tub multicapa format per una capa exterior de polietilè resistent a la temperatura (PE-RT), una capa intermèdia d'alumini de 0,2 mm d'espessor soldada a testa i una capa interior de polietilè resistent a la temperatura (PE-RT), de 17 mm de diàmetre exterior i 2 mm de gruix; grapes de plàstic per a fixació del tub al panell llis; banda d'escuma de polietilè d'estructura cel·lular tancada, de 7x137 mm, per a formació de sòcol perimetral; perfil d'escuma de polietilè, de 100x9 mm, amb base autoadhesiva, per a formació de junt de dilatació; i morter confeccionat en obra, amb 300 kg/m³ de ciment, dosificació 1:5, de 50 mm d'espessor, amb additiu superplastificant per a morter, potenciador de la resistència, de la impermeabilitat i de la durabilitat del morter. Totalment muntat, connexionat i provat.
Inclou: Preparació i neteja de la superfície de suport. Replanteig de la instal·lació. Estès del film de polietilè. Fixació del sòcol perimetral. Col·locació dels panells. Replanteig de la canonada. Col·locació i fixació de les canonades. Realització de proves de servei.
Criteri d'amidament de projecte: Superfície útil, mesura segons documentació gràfica de Projecte.
Criteri de mesura d'obra: Es mesurarà la superfície realment executada segons especificacions de Projecte.

| Codi | Ut | Descripció | Rendiment | Preu | Import |
|---|---|---|---|---|---|
| mt38alb120a | m² | Film de polietilè de baixa densitat, de 300 µm d'espessor, "ALB". (material) | 1.100 | 4.01 | 4.41 |
| mt38alb115b | m | Banda d'escuma de polietilè d'estructura cel·lular tancada, de 7x137 mm, "ALB", amb pel·lícula termosoldada de polietilè, de 160 mm. (material) | 1.100 | 1.59 | 1.75 |
| mt38alb110a | m | Perfil d'escuma de polietilè, de 100x9 mm, amb base autoadhesiva, "ALB". (material) | 0.050 | 10.66 | 0.53 |
| mt17alb009a | m² | Panell aïllant llis de poliestirè expandit, de 1000x500 mm i 25 mm d'espessor, amb làmina superficial d'alumini, difusora de la calor, de 0,25 mm d'espessor, resistència tèrmica 0,75 m²K/W, model Difutec "ALB", proveït de solapes autoadhesives i quadrícula serigrafiada de guia. (material) | 1.000 | 25.20 | 25.20 |
| mt37alb200a | m | Tub multicapa format per una capa exterior de polietilè resistent a la temperatura (PE-RT), una capa intermèdia d'alumini de 0,2 mm d'espessor soldada a testa i una capa interior de polietilè resistent a la temperatura (PE-RT), de 17 mm de diàmetre exterior i 2 mm de gruix, "ALB", subministrat en rotllos de 200 m de longitud. (material) | 20.000 | 2.33 | 46.60 |
| mt17alb001a | U | Grapa de plàstic, "ALB", per a la fixació del tub al panell llis. (material) | 40.000 | 0.12 | 4.80 |
| mt08aaa010a | m³ | Aigua. (material) | 0.008 | 1.50 | 0.01 |
| mt01arg005a | t | Sorra de pedrera, per a morter preparat en obra. (material) | 0.075 | 18.00 | 1.35 |
| mt08cem011a | kg | Ciment Pòrtland CEM II/B-L 32,5 R, color gris, en sacs, segons UNE-EN 197-1. (material) | 15.000 | 0.10 | 1.50 |
| mt38alb135a | l | Additiu superplastificant per a morter, potenciador de la resistència, de la impermeabilitat i de la durabilitat del morter, "ALB". (material) | 0.160 | 5.42 | 0.87 |
| mq06hor010 | h | Formigonera elèctrica amb una capacitat de pastat de 160 l. (maquinària) | 0.035 | 3.45 | 0.12 |
| mo004 | h | Oficial 1ª calefactor. (mà d'obra) | 0.875 | 30.63 | 26.80 |
| mo103 | h | Ajudant calefactor. (mà d'obra) | 0.875 | 26.36 | 23.07 |
| mo031 | h | Oficial 1ª aplicador de morter autoanivellant. (mà d'obra) | 0.131 | 29.67 | 3.89 |
| mo069 | h | Ajudant aplicador de morter autoanivellant. (mà d'obra) | 0.131 | 26.39 | 3.46 |
| % | % | Costos directes complementaris | 2 % | 144.36 | 2.89 |
|  |  | Costos directes |  |  | 147.25 |
