# Estufa a pellets

- Propietat de l'arxiu: CYPE INGENIEROS, S.A.
- Format: FIEBDC-3/2002
- Divisa: EUR
- Costos indirectes: 3.00 %
- IVA: 21.00 %

## I Instal·lacions

### IC Calefacció, refrigeració, climatització i A.C.S.

#### ICH Xemeneies, llars, cuines, cassets insertables i estufes

**ICH030** U Estufa a pellets.
Estufa a pellets, potència tèrmica nominal de 4,9 a 12,5 kW, rendiment 88%, volum de calefacció, calculat amb un requisit de 40 W/m³, 310 m³, revestiment d'acer color antracita, sistema de ventilació forçada controlada electrònicament, amb possibilitat de canalització d'aire calent mitjançant 2 tubs (no inclosos en aquest preu) de 8 m de longitud màxima que permeten escalfar altres dependències, amb comandament a distància, composta de frontal (porta, reixeta i porta inferior) de ferro colat, llar de maons refractaris, cremador de ferro colat, cristall ceràmic resistent als 800°C, panell de control amb pantalla de led, termòstat-programador, difusor de flux d'aire direccionable, empunyadura oculta per a obertura, humidificador d'aire ambiental i dipòsit per pellets de 29 litres. Inclús accessoris de connexió al conducte d'evacuació dels productes de la combustió, sense incloure aquest conducte. Totalment muntat i amb connexions establertes.
Inclou: Replantejament de l'estufa. Presentació dels elements. Muntatge de l'estufa i els seus accessoris. Connexió al conducte d'evacuació.
Criteri d'amidament de projecte: Nombre d'unitats previstes, segons documentació gràfica de Projecte.
Criteri de mesura d'obra: Es mesurarà el nombre d'unitats realment executades segons especificacions de Projecte.

| Codi | Ut | Descripció | Rendiment | Preu | Import |
|---|---|---|---|---|---|
| mt38arc020co | U | Estufa a pellets, potència tèrmica nominal de 4,9 a 12,5 kW, rendiment 88%, volum de calefacció, calculat amb un requisit de 40 W/m³, 310 m³, revestiment d'acer color antracita, sistema de ventilació forçada controlada electrònicament, amb possibilitat de canalització d'aire calent mitjançant 2 tubs (no inclosos en aquest preu) de 8 m de longitud màxima que permeten escalfar altres dependències, amb comandament a distància, composta de frontal (porta, reixeta i porta inferior) de ferro colat, llar de maons refractaris, cremador de ferro colat, cristall ceràmic resistent als 800°C, panell de control amb pantalla de led, termòstat-programador, difusor de flux d'aire direccionable, empunyadura oculta per a obertura, humidificador d'aire ambiental i dipòsit per pellets de 29 litres, segons UNE-EN 13240. (material) | 1.000 | 3217.50 | 3217.50 |
| mt38arc600a | U | Posada en marxa i formació en el maneig d'estufa a pellets. (material) | 1.000 | 60.00 | 60.00 |
| mo004 | h | Oficial 1ª calefactor. (mà d'obra) | 1.287 | 29.34 | 37.76 |
| mo103 | h | Ajudant calefactor. (mà d'obra) | 1.287 | 25.25 | 32.50 |
| % | % | Costos directes complementaris | 2 % | 3347.76 | 66.96 |
|  |  | Costos directes |  |  | 3414.72 |
