# Sistema de calefacció per paret radiant elèctrica

- Propietat de l'arxiu: CYPE INGENIEROS, S.A.
- Format: FIEBDC-3/2002
- Divisa: EUR
- Costos indirectes: 3.00 %
- IVA: 21.00 %

## I Instal·lacions

### IC Calefacció, refrigeració, climatització i A.C.S.

#### ICM Emissors elèctrics per a calefacció

**ICM056** m² Sistema de calefacció per paret radiant elèctrica.
Sistema de calefacció per paret radiant elèctrica, compost per làmina de polipropilè, subministrada en rotllos de 12,5x1 m i 5,5 mm de gruix, adherida al suport amb adhesiu cimentós aplicat en capa fina i cable calefactor elèctric, amb una potència de 120 W/m², per revestir.
Inclou: Neteja i preparació de la superfície suport. Aplicació de l'adhesiu en capa fina per a suport de la làmina de desolidarització. Col·locació i fixació de la làmina de desolidarització. Col·locació del cable calefactor sobre la làmina de desolidarització. Connexionat i comprovació del seu correcte funcionament.
Criteri d'amidament de projecte: Superfície útil, mesura segons documentació gràfica de Projecte.
Criteri de mesura d'obra: Es mesurarà la superfície realment executada segons especificacions de Projecte.

| Codi | Ut | Descripció | Rendiment | Preu | Import |
|---|---|---|---|---|---|
| mt09mcr010 | kg | Adhesiu cimentós d'ús exclusiu per a interiors i apte per a calefacció per terra radiant. (material) | 2.000 | 0.22 | 0.44 |
| mt38sch015f | m² | Làmina de polipropilè, d'estructura nodular en la seva cara superior i revestida de geotèxtil no teixit en la seva cara inferior, per a suport del cable calefactor elèctric, amb funcions de desolidarització i equilibri de la pressió de vapor, subministrada en rotllos de 12,5x1 m i 5,5 mm de gruix. (material) | 1.000 | 20.94 | 20.94 |
| mt38sch400bub | U | Bobina de cable calefactor elèctric, amb una potència de 120 W/m², per a calefacció de 0,25 m² amb una potència total de 30 W, una longitud total de 4 m i una longitud de cable fred de 4 m, per a instal·lació sobre làmina de desolidarització, amb peça de connexió en un extrem. (material) | 4.000 | 119.81 | 479.24 |
| mt08aaa010a | m³ | Aigua. (material) | 0.004 | 1.50 | 0.01 |
| mo004 | h | Oficial 1ª calefactor. (mà d'obra) | 0.322 | 29.34 | 9.45 |
| mo103 | h | Ajudant calefactor. (mà d'obra) | 0.322 | 25.25 | 8.13 |
| % | % | Costos directes complementaris | 2 % | 518.21 | 10.36 |
|  |  | Costos directes |  |  | 528.57 |
