# Extractor eòlic

- Propietat de l'arxiu: CYPE INGENIEROS, S.A.
- Format: FIEBDC-3/2002
- Divisa: EUR
- Costos indirectes: 3.00 %
- IVA: 21.00 %

## I Instal·lacions

### IC Calefacció, refrigeració, climatització i A.C.S.

#### ICR Sistemes de conducció d'aire

**ICR008** U Extractor eòlic.
Extractor eòlic, d'alumini (Duresa H-24) resistent a la corrosió, de 500 mm de diàmetre nominal d'entrada, de 570 mm de diàmetre i 525 mm d'altura, resistència al vent de fins a 120 km/h, compost per barret giratori d'alumini, estructura d'acer galvanitzat, rodaments d'acer inoxidable i molla amortidora d'acer inoxidable, amb sistema de fixació de components amb reblons d'alumini. Inclús elements de fixació.
Inclou: Replanteig. Muntatge. Col·locació i fixació.
Criteri d'amidament de projecte: Nombre d'unitats previstes, segons documentació gràfica de Projecte.
Criteri de mesura d'obra: Es mesurarà el nombre d'unitats realment executades segons especificacions de Projecte.

| Codi | Ut | Descripció | Rendiment | Preu | Import |
|---|---|---|---|---|---|
| mt42ecc010s | U | Extractor eòlic, d'alumini (Duresa H-24) resistent a la corrosió, de 500 mm de diàmetre nominal d'entrada, de 570 mm de diàmetre i 525 mm d'altura, resistència al vent de fins a 120 km/h, compost per barret giratori d'alumini, estructura d'acer galvanitzat, rodaments d'acer inoxidable i molla amortidora d'acer inoxidable, amb sistema de fixació de components amb reblons d'alumini, amb elements de fixació. (material) | 1.000 | 480.15 | 480.15 |
| mo011 | h | Oficial 1ª muntador. (mà d'obra) | 0.246 | 29.34 | 7.22 |
| mo080 | h | Ajudant muntador. (mà d'obra) | 0.123 | 25.28 | 3.11 |
| % | % | Costos directes complementaris | 2 % | 490.48 | 9.81 |
|  |  | Costos directes |  |  | 500.29 |
