# Ventilador de sostre

- Propietat de l'arxiu: CYPE INGENIEROS, S.A.
- Format: FIEBDC-3/2002
- Divisa: EUR
- Costos indirectes: 3.00 %
- IVA: 21.00 %

## I Instal·lacions

### IC Calefacció, refrigeració, climatització i A.C.S.

#### ICR Sistemes de conducció d'aire

**ICR013** U Ventilador de sostre.
Ventilador de sostre, de 1405 mm de diàmetre, amb tres pales i cos de metall, acabat lacat, color blanc, i motor de tres velocitats per a alimentació monofàsica a 230 V i 50 Hz de freqüència, amb protecció tèrmica, de 220 r.p.m., potència absorbida 75 W, cabal màxim 12600 m³/h, nivell de pressió sonora 47 dBA. Inclús accessoris i elements de fixació.
Inclou: Replanteig. Col·locació i fixació. Connexionat i comprovació del seu correcte funcionament.
Criteri d'amidament de projecte: Nombre d'unitats previstes, segons documentació gràfica de Projecte.
Criteri de mesura d'obra: Es mesurarà el nombre d'unitats realment executades segons especificacions de Projecte.

| Codi | Ut | Descripció | Rendiment | Preu | Import |
|---|---|---|---|---|---|
| mt42svs700i | U | Ventilador de sostre, de 1405 mm de diàmetre, amb tres pales i cos de metall, acabat lacat, color blanc, i motor de tres velocitats per a alimentació monofàsica a 230 V i 50 Hz de freqüència, amb protecció tèrmica, de 220 r.p.m., potència absorbida 75 W, cabal màxim 12600 m³/h, nivell de pressió sonora 47 dBA, inclús regulador de velocitat. (material) | 1.000 | 82.45 | 82.45 |
| mo011 | h | Oficial 1ª muntador. (mà d'obra) | 0.130 | 29.34 | 3.81 |
| mo080 | h | Ajudant muntador. (mà d'obra) | 0.130 | 25.28 | 3.29 |
| % | % | Costos directes complementaris | 2 % | 89.55 | 1.79 |
|  |  | Costos directes |  |  | 91.34 |
