# Conducte oblong

- Propietat de l'arxiu: CYPE INGENIEROS, S.A.
- Format: FIEBDC-3/2002
- Divisa: EUR
- Costos indirectes: 3.00 %
- IVA: 21.00 %

## I Instal·lacions

### IC Calefacció, refrigeració, climatització i A.C.S.

#### ICR Sistemes de conducció d'aire

**ICR018** m Conducte oblong.
Conducte oblong de paret simple helicoïdal d'acer galvanitzat, de 490x130 mm i 0,6 mm d'espessor, subministrat en trams de 3 m, per instal·lacions de ventilació i climatització. Inclús accessoris de muntatge i elements de fixació.
Inclou: Replanteig del recorregut dels conductes. Marcat i posterior ancoratge dels suports dels conductes. Muntatge i fixació de conductes. Comprovació del seu correcte funcionament.
Criteri d'amidament de projecte: Longitud projectada, segons documentació gràfica de Projecte, mesurada entre els eixos dels elements o dels punts a connectar, descomptant les peces especials.
Criteri de mesura d'obra: Es mesurarà la longitud realment executada segons especificacions de Projecte.

| Codi | Ut | Descripció | Rendiment | Preu | Import |
|---|---|---|---|---|---|
| mt42coa100fa | m | Conducte oblong de paret simple helicoïdal d'acer galvanitzat, de 490x130 mm i 0,6 mm d'espessor, subministrat en trams de 3 m, per instal·lacions de ventilació i climatització. (material) | 1.050 | 47.97 | 50.37 |
| mt42coa190f | U | Repercussió, per m, de material auxiliar per a fixació de conductes oblongs d'aire de 490x130 mm en instal·lacions de ventilació i climatització. (material) | 1.000 | 5.93 | 5.93 |
| mo013 | h | Oficial 1ª muntador de conductes de xapa metàl·lica. (mà d'obra) | 0.065 | 29.34 | 1.91 |
| mo084 | h | Ajudant muntador de conductes de xapa metàl·lica. (mà d'obra) | 0.065 | 25.28 | 1.64 |
| % | % | Costos directes complementaris | 2 % | 59.85 | 1.20 |
|  |  | Costos directes |  |  | 61.05 |
