# Silenciador per a conducte

- Propietat de l'arxiu: CYPE INGENIEROS, S.A.
- Format: FIEBDC-3/2002
- Divisa: EUR
- Costos indirectes: 3.00 %
- IVA: 21.00 %

## I Instal·lacions

### IC Calefacció, refrigeració, climatització i A.C.S.

#### ICR Sistemes de conducció d'aire

**ICR085** U Silenciador per a conducte.
Silenciador de cel·les amb disseny higiènic i cel·les d'estalvi energètic integrades, de 200 mm d'ample, 300 mm d'alt i 500 mm de llarg, amb 1 cel·la de llana mineral, no combustible segons DIN 4102 A2, protegida amb teixit de seda de vidre, marc de perfil favorable al flux d'aire (ràdio > 15 mm), de 100 mm de gruix, amb carcassa de xapa d'acer galvanitzat. Inclús accessoris de muntatge i elements de fixació.
Inclou: Replanteig. Col·locació i fixació. Comprovació del seu correcte funcionament.
Criteri d'amidament de projecte: Nombre d'unitats previstes, segons documentació gràfica de Projecte.
Criteri de mesura d'obra: Es mesurarà el nombre d'unitats realment executades segons especificacions de Projecte.

| Codi | Ut | Descripció | Rendiment | Preu | Import |
|---|---|---|---|---|---|
| mt42trx410aaaa | U | Silenciador de cel·les amb disseny higiènic i cel·les d'estalvi energètic integrades, de 200 mm d'ample, 300 mm d'alt i 500 mm de llarg, amb 1 cel·la de llana mineral, no combustible segons DIN 4102 A2, protegida amb teixit de seda de vidre, marc de perfil favorable al flux d'aire (ràdio > 15 mm), de 100 mm de gruix, amb carcassa de xapa d'acer galvanitzat. (material) | 1.000 | 223.76 | 223.76 |
| mo005 | h | Oficial 1ª instal·lador de climatització. (mà d'obra) | 0.279 | 29.34 | 8.19 |
| mo104 | h | Ajudant instal·lador de climatització. (mà d'obra) | 0.279 | 25.25 | 7.04 |
| % | % | Costos directes complementaris | 2 % | 238.99 | 4.78 |
|  |  | Costos directes |  |  | 243.77 |
