# Col·lector en sala tècnica

- Propietat de l'arxiu: CYPE INGENIEROS, S.A.
- Format: FIEBDC-3/2002
- Divisa: EUR
- Costos indirectes: 3.00 %
- IVA: 21.00 %

## I Instal·lacions

### IC Calefacció, refrigeració, climatització i A.C.S.

#### ICU Geotèrmia

**ICU030** m Col·lector en sala tècnica.
Col·lector modular de plàstic reforçat amb fibra de vidre, de 40 mm de diàmetre interior, amb connexions principals de 1 1/4" de diàmetre, per a 2 circuits, compost per mòdul d'impulsió, mòdul de retorn, purgador manual d'aire, clau de tall per a cada circuit secundari en el mòdul d'impulsió i cabalímetre per a cada circuit secundari en el mòdul de retorn, de 4,2 kg, pressió de treball 6 bar, pressió màxima 10 bar, per a col·locació en sala tècnica, amb conjunt de suports i abraçadores, claus de tall d'esfera, adaptadors 50 mm x 1 1/4", per a les connexions d'alimentació del col·lector, adaptadors 32 mm x 1" per a les connexions de distribució del col·lector i termòmetres amb manòmetre, instal·lats en el mòdul d'impulsió i en el mòdul de tornada del col·lector. Totalment muntat, connexionat i provat.
Inclou: Replanteig de l'emplaçament del col·lector. Col·locació del col·lector. Connexionat de tots els circuits.
Criteri d'amidament de projecte: Nombre d'unitats previstes, segons documentació gràfica de Projecte.
Criteri de mesura d'obra: Es mesurarà el nombre d'unitats realment executades segons especificacions de Projecte.

| Codi | Ut | Descripció | Rendiment | Preu | Import |
|---|---|---|---|---|---|
| mt38cge020a | U | Conjunt de suports i abraçadores per a col·lector de 40 mm de diàmetre interior, inclús cargols i material divers per a fixació a la paret. (material) | 1.000 | 30.00 | 30.00 |
| mt38cge010a | U | Col·lector modular de plàstic reforçat amb fibra de vidre, de 40 mm de diàmetre interior, amb connexions principals de 1 1/4" de diàmetre, per a 2 circuits, compost per mòdul d'impulsió, mòdul de retorn, purgador manual d'aire, clau de tall per a cada circuit secundari en el mòdul d'impulsió i cabalímetre per a cada circuit secundari en el mòdul de retorn, de 4,2 kg, pressió de treball 6 bar, pressió màxima 10 bar. (material) | 1.000 | 166.00 | 166.00 |
| mt38cge040d | U | Adaptador amb connexió roscada de 1 1/4" de diàmetre mascle i connexió per a unió a compressió de 50x4,6 mm de diàmetre. (material) | 2.000 | 11.93 | 23.86 |
| mt38cge040a | U | Adaptador amb connexió roscada de 1" de diàmetre mascle i connexió per a unió a compressió de 32x2,9 mm de diàmetre. (material) | 4.000 | 5.49 | 21.96 |
| mt38cge030a | U | Clau de tall d'esfera amb connexions de 1 1/4" de diàmetre. (material) | 2.000 | 16.00 | 32.00 |
| mt38cge050a | U | Termòmetre amb manòmetre, escala de mesurament de temperatura de -20 a 60°C, escala de mesurament de pressió de 0 a 6 bar, amb connexió roscada de 1/2". (material) | 2.000 | 32.00 | 64.00 |
| mo004 | h | Oficial 1ª calefactor. (mà d'obra) | 1.531 | 29.34 | 44.92 |
| mo103 | h | Ajudant calefactor. (mà d'obra) | 1.531 | 25.25 | 38.66 |
| % | % | Costos directes complementaris | 2 % | 421.40 | 8.43 |
|  |  | Costos directes |  |  | 429.83 |
