# Font d'alimentació

- Propietat de l'arxiu: CYPE INGENIEROS, S.A.
- Format: FIEBDC-3/2002
- Divisa: EUR
- Costos indirectes: 3.00 %
- IVA: 21.00 %

## I Instal·lacions

### ID Seguretat

#### IDF Fonts d'alimentació

**IDF010** U Font d'alimentació.
Font d'alimentació, sortida de 2,2 A a 12 V, amb espai per a bateria de 12 V i 18 Ah, de 422x318x91 mm.
Criteri de valoració econòmica: El preu no inclou la bateria.
Inclou: Replanteig. Fixació al parament. Muntatge, connexionat i comprovació del seu correcte funcionament.
Criteri d'amidament de projecte: Nombre d'unitats previstes, segons documentació gràfica de Projecte.
Criteri de mesura d'obra: Es mesurarà el nombre d'unitats realment executades segons especificacions de Projecte.

| Codi | Ut | Descripció | Rendiment | Preu | Import |
|---|---|---|---|---|---|
| mt41ing140h | U | Font d'alimentació, sortida de 2,2 A a 12 V, amb espai per a bateria de 12 V i 18 Ah, de 422x318x91 mm. (material) | 1.000 | 247.35 | 247.35 |
| mo006 | h | Oficial 1ª instal·lador de xarxes i equips de detecció i seguretat. (mà d'obra) | 0.065 | 29.34 | 1.91 |
| mo105 | h | Ajudant instal·lador de xarxes i equips de detecció i seguretat. (mà d'obra) | 0.065 | 25.25 | 1.64 |
| % | % | Costos directes complementaris | 2 % | 250.90 | 5.02 |
|  |  | Costos directes |  |  | 255.92 |
