# Polsador d'atracament

- Propietat de l'arxiu: CYPE INGENIEROS, S.A.
- Format: FIEBDC-3/2002
- Divisa: EUR
- Costos indirectes: 3.00 %
- IVA: 21.00 %

## I Instal·lacions

### ID Seguretat

#### IDP Polsadors d'atracament

**IDP010** U Polsador d'atracament.
Polsador d'atracament amb botó vermell, de plàstic ABS color gris, de 60x55x33 mm, amb contacte normalment tancat i cargols de fixació.
Inclou: Replanteig. Fixació a la superfície suport. Muntatge, connexionat i comprovació del seu correcte funcionament.
Criteri d'amidament de projecte: Nombre d'unitats previstes, segons documentació gràfica de Projecte.
Criteri de mesura d'obra: Es mesurarà el nombre d'unitats realment executades segons especificacions de Projecte.

| Codi | Ut | Descripció | Rendiment | Preu | Import |
|---|---|---|---|---|---|
| mt41ing200a | U | Polsador d'atracament amb botó vermell, de plàstic ABS color gris, de 60x55x33 mm, amb contacte normalment tancat i cargols de fixació. (material) | 1.000 | 35.89 | 35.89 |
| mo006 | h | Oficial 1ª instal·lador de xarxes i equips de detecció i seguretat. (mà d'obra) | 0.065 | 29.34 | 1.91 |
| mo105 | h | Ajudant instal·lador de xarxes i equips de detecció i seguretat. (mà d'obra) | 0.065 | 25.25 | 1.64 |
| % | % | Costos directes complementaris | 2 % | 39.44 | 0.79 |
|  |  | Costos directes |  |  | 40.23 |
