# Estructura suport per a mòdul solar fotovoltaic, sobre coberta plana

- Propietat de l'arxiu: CYPE INGENIEROS, S.A.
- Format: FIEBDC-3/2002
- Divisa: EUR
- Costos indirectes: 3.00 %
- IVA: 21.00 %

## I Instal·lacions

### IE Elèctriques

#### IEF Solar fotovoltaica

**IEF002** U Estructura suport per a mòdul solar fotovoltaic, sobre coberta plana.
Estructura suport per a mòdul solar fotovoltaic, d'acer galvanitzat, sobre coberta plana. Inclús accessoris de muntatge i elements de fixació.
Inclou: Replanteig. Muntatge i fixació.
Criteri d'amidament de projecte: Nombre d'unitats previstes, segons documentació gràfica de Projecte.
Criteri de mesura d'obra: Es mesurarà el nombre d'unitats realment executades segons especificacions de Projecte.

| Codi | Ut | Descripció | Rendiment | Preu | Import |
|---|---|---|---|---|---|
| mt35sol005 | U | Estructura suport per a mòdul solar fotovoltaic, d'acer galvanitzat, per a coberta plana, amb accessoris de muntatge i elements de fixació. (material) | 1.000 | 70.00 | 70.00 |
| mo003 | h | Oficial 1ª electricista. (mà d'obra) | 0.326 | 29.34 | 9.56 |
| mo102 | h | Ajudant electricista. (mà d'obra) | 0.326 | 25.25 | 8.23 |
| % | % | Costos directes complementaris | 2 % | 87.79 | 1.76 |
|  |  | Costos directes |  |  | 89.55 |
