# Suport per a mòdul solar fotovoltaic

- Propietat de l'arxiu: CYPE INGENIEROS, S.A.
- Format: FIEBDC-3/2002
- Divisa: EUR
- Costos indirectes: 3.00 %
- IVA: 21.00 %

## I Instal·lacions

### IE Elèctriques

#### IEF Solar fotovoltaica

**IEF004** U Suport per a mòdul solar fotovoltaic.
Suport per a mòdul solar fotovoltaic, de formigó, de 682x507x195 mm, amb possibilitat d'ajustar l'angle d'inclinació entre 10° i 40°.
Inclou: Replanteig. Col·locació.
Criteri d'amidament de projecte: Nombre d'unitats previstes, segons documentació gràfica de Projecte.
Criteri de mesura d'obra: Es mesurarà el nombre d'unitats realment executades segons especificacions de Projecte.

| Codi | Ut | Descripció | Rendiment | Preu | Import |
|---|---|---|---|---|---|
| mt35sol009 | U | Suport per a mòdul solar fotovoltaic, de formigó, de 682x507x195 mm, amb possibilitat d'ajustar l'angle d'inclinació entre 10° i 40°. (material) | 1.000 | 46.80 | 46.80 |
| mo003 | h | Oficial 1ª electricista. (mà d'obra) | 0.065 | 29.34 | 1.91 |
| mo102 | h | Ajudant electricista. (mà d'obra) | 0.065 | 25.25 | 1.64 |
| % | % | Costos directes complementaris | 2 % | 50.35 | 1.01 |
|  |  | Costos directes |  |  | 51.36 |
