# Acumulador d'energia elèctrica

- Propietat de l'arxiu: CYPE INGENIEROS, S.A.
- Format: FIEBDC-3/2002
- Divisa: EUR
- Costos indirectes: 3.00 %
- IVA: 21.00 %

## I Instal·lacions

### IE Elèctriques

#### IEF Solar fotovoltaica

**IEF030** U Acumulador d'energia elèctrica.
Bateria de liti-ferrofosfat (LiFePO4), tensió nominal 48 V, capacitat nominal de descàrrega 19,2 Ah, més de 5000 cicles amb una profunditat de descàrrega (DoD) del 80%, dimensions 170x250x175 mm, pes 10 kg, possibilitat de connexió de fins a 8 bateries en paral·lel, amb sistema BMS i display per a visualització de l'estat de càrrega. Inclús accessoris necessaris per la seva correcta instal·lació.
Inclou: Muntatge, fixació i nivellació. Connexionat i comprovació del seu correcte funcionament.
Criteri d'amidament de projecte: Nombre d'unitats previstes, segons documentació gràfica de Projecte.
Criteri de mesura d'obra: Es mesurarà el nombre d'unitats realment executades segons especificacions de Projecte.

| Codi | Ut | Descripció | Rendiment | Preu | Import |
|---|---|---|---|---|---|
| mt35afg010yi | U | Bateria de liti-ferrofosfat (LiFePO4), tensió nominal 48 V, capacitat nominal de descàrrega 19,2 Ah, més de 5000 cicles amb una profunditat de descàrrega (DoD) del 80%, dimensions 170x250x175 mm, pes 10 kg, possibilitat de connexió de fins a 8 bateries en paral·lel, amb sistema BMS i display per a visualització de l'estat de càrrega. (material) | 1.000 | 750.00 | 750.00 |
| mo003 | h | Oficial 1ª electricista. (mà d'obra) | 0.261 | 29.34 | 7.66 |
| mo102 | h | Ajudant electricista. (mà d'obra) | 0.261 | 25.25 | 6.59 |
| % | % | Costos directes complementaris | 2 % | 764.25 | 15.29 |
|  |  | Costos directes |  |  | 779.54 |
