# Accessori per a cable elèctric per a baixa tensió "PRYSMIAN GROUP"

- Propietat de l'arxiu: CYPE INGENIEROS, S.A.
- Format: FIEBDC-3/2002
- Divisa: EUR
- Costos indirectes: 3.00 %
- IVA: 21.00 %

## I Instal·lacions

### IE Elèctriques

#### IEH Cables

**IEH050** U Accessori per a cable elèctric per a baixa tensió "PRYSMIAN GROUP".
Empalmament per cable elèctric de baixa tensió, Bicast J1 "PRYSMIAN", diàmetre exterior del cable entre 12 i 26 mm, compost de dues mitges proteccions acoblables entre si, ajustables sobre la coberta del cable, i reomplert amb mescla aïllant.
Inclou: Connexionat.
Criteri d'amidament de projecte: Nombre d'unitats previstes, segons documentació gràfica de Projecte.
Criteri de mesura d'obra: Es mesurarà el nombre d'unitats realment executades segons especificacions de Projecte.

| Codi | Ut | Descripció | Rendiment | Preu | Import |
|---|---|---|---|---|---|
| mt35pry500g | U | Empalmament per cable elèctric de baixa tensió, Bicast J1 "PRYSMIAN", diàmetre exterior del cable entre 12 i 26 mm, compost de dues mitges proteccions acoblables entre si, ajustables sobre la coberta del cable, i reomplert amb mescla aïllant. (material) | 1.000 | 25.90 | 25.90 |
| mo003 | h | Oficial 1ª electricista. (mà d'obra) | 0.103 | 29.34 | 3.02 |
| mo102 | h | Ajudant electricista. (mà d'obra) | 0.103 | 25.25 | 2.60 |
| % | % | Costos directes complementaris | 2 % | 31.52 | 0.63 |
|  |  | Costos directes |  |  | 32.15 |
