# Accessori per a cable elèctric per a mitja tensió "PRYSMIAN GROUP"

- Propietat de l'arxiu: CYPE INGENIEROS, S.A.
- Format: FIEBDC-3/2002
- Divisa: EUR
- Costos indirectes: 3.00 %
- IVA: 21.00 %

## I Instal·lacions

### IE Elèctriques

#### IEH Cables

**IEH055** U Accessori per a cable elèctric per a mitja tensió "PRYSMIAN GROUP".
Empalmament contràctil en fred per a cable elèctric de mitja tensió amb aïllament plàstic o de paper impregnat, Elaspeed EPJMe/EC-1C-D-24-T3-P1-35/50 "PRYSMIAN", tensió nominal 24 kV, secció del cable entre 35 i 50 mm².
Inclou: Connexionat.
Criteri d'amidament de projecte: Nombre d'unitats previstes, segons documentació gràfica de Projecte.
Criteri de mesura d'obra: Es mesurarà el nombre d'unitats realment executades segons especificacions de Projecte.

| Codi | Ut | Descripció | Rendiment | Preu | Import |
|---|---|---|---|---|---|
| mt35pry504s | U | Empalmament contràctil en fred per a cable elèctric de mitja tensió amb aïllament plàstic o de paper impregnat, Elaspeed EPJMe/EC-1C-D-24-T3-P1-35/50 "PRYSMIAN", tensió nominal 24 kV, secció del cable entre 35 i 50 mm². (material) | 1.000 | 198.00 | 198.00 |
| mo003 | h | Oficial 1ª electricista. (mà d'obra) | 0.103 | 30.63 | 3.15 |
| mo102 | h | Ajudant electricista. (mà d'obra) | 0.103 | 26.36 | 2.72 |
| % | % | Costos directes complementaris | 2 % | 203.87 | 4.08 |
|  |  | Costos directes |  |  | 207.95 |
