# Commutador de creuament encastat, antivandàlic

- Propietat de l'arxiu: CYPE INGENIEROS, S.A.
- Format: FIEBDC-3/2002
- Divisa: EUR
- Costos indirectes: 3.00 %
- IVA: 21.00 %

## I Instal·lacions

### IE Elèctriques

#### IEM Mecanismes

**IEM042** U Commutador de creuament encastat, antivandàlic.
Commutador de creuament, anti-vandalismo, amb grau de protecció IP44, d'intensitat assignada 10 AX, tensió assignada 250 V, gamma mitja format per mecanisme per a commutador de creuament, amb tecla basculant, antivandàlica amb efecte pulsació, amb punts en relleu de material termoplàstic color blanc acabat brillant, amb grau de protecció IP44 i marc embellidor antivandàlic, per a un element de material termoplàstic color blanc acabat brillant, amb junt d'estanquitat grau de protecció IP44. Instal·lació encastada.
Criteri de valoració econòmica: El preu no inclou la caixa per a mecanisme encastat.
Inclou: Muntatge, connexionat i comprovació del seu correcte funcionament.
Criteri d'amidament de projecte: Nombre d'unitats previstes, segons documentació gràfica de Projecte.
Criteri de mesura d'obra: Es mesurarà el nombre d'unitats realment executades segons especificacions de Projecte.

| Codi | Ut | Descripció | Rendiment | Preu | Import |
|---|---|---|---|---|---|
| mt33gir822a | U | Mecanisme per a commutador de creuament, amb tecla basculant, antivandàlica amb efecte pulsació, amb punts en relleu de material termoplàstic color blanc acabat brillant, amb grau de protecció IP44, intensitat assignada 10 AX, tensió assignada 250 V, amb resistència als raigs UV i a la intempèrie, per a encastar. (material) | 1.000 | 24.02 | 24.02 |
| mt33gir801ab | U | Marc embellidor antivandàlic, per a un element de material termoplàstic color blanc acabat brillant, amb junt d'estanquitat grau de protecció IP44, de muntatge fàcil (sense eines) i desmuntatge amb tornavís Torx T9 o T10. (material) | 1.000 | 11.97 | 11.97 |
| mo003 | h | Oficial 1ª electricista. (mà d'obra) | 0.245 | 29.34 | 7.19 |
| % | % | Costos directes complementaris | 2 % | 43.18 | 0.86 |
|  |  | Costos directes |  |  | 44.04 |
