# Regulador electrònic de tensió, de superfície, estanc

- Propietat de l'arxiu: CYPE INGENIEROS, S.A.
- Format: FIEBDC-3/2002
- Divisa: EUR
- Costos indirectes: 3.00 %
- IVA: 21.00 %

## I Instal·lacions

### IE Elèctriques

#### IEM Mecanismes

**IEM106** U Regulador electrònic de tensió, de superfície, estanc.
Regulador electrònic de tensió, estanc, amb comandament rotatiu, amb grau de protecció IP44, monobloc, de material termoplàstic color gris. Instal·lació en superfície.
Inclou: Muntatge, connexionat i comprovació del seu correcte funcionament.
Criteri d'amidament de projecte: Nombre d'unitats previstes, segons documentació gràfica de Projecte.
Criteri de mesura d'obra: Es mesurarà el nombre d'unitats realment executades segons especificacions de Projecte.

| Codi | Ut | Descripció | Rendiment | Preu | Import |
|---|---|---|---|---|---|
| mt33gir365a | U | Regulador electrònic de tensió, estanc, amb comandament rotatiu, amb grau de protecció IP44, monobloc, de material termoplàstic color gris, tensió d'alimentació 230 V, per a làmpades incandescents o halògenes, de 40 a 400 W de potencia total instal·lada. (material) | 1.000 | 73.03 | 73.03 |
| mo003 | h | Oficial 1ª electricista. (mà d'obra) | 0.193 | 29.34 | 5.66 |
| % | % | Costos directes complementaris | 2 % | 78.69 | 1.57 |
|  |  | Costos directes |  |  | 80.26 |
