# Presa de terra amb placa

- Propietat de l'arxiu: CYPE INGENIEROS, S.A.
- Format: FIEBDC-3/2002
- Divisa: EUR
- Costos indirectes: 3.00 %
- IVA: 21.00 %

## I Instal·lacions

### IE Elèctriques

#### IEP Connexió a terra

**IEP022** U Presa de terra amb placa.
Presa de terra composta per un pou de 2 m de profunditat en l'interior de la qual s'instal·la una placa d'acer galvanitzat de 1000x500x3 mm unida a la barra conductora de coure estanyat de 30x2 mm, connectada a pont per a comprovació, dintre d'una arqueta de registre de polipropilè de 30x30 cm. Fins i tot replanteig, excavació del pou, col·locació de la placa en el seu interior, connexió entre la placa i el conductor de terra mitjançant platina conductora, col·locació de l'arqueta de registre, connexió de la platina conductora amb la línia d'enllaç mitjançant born d'unió, reblert amb terres de la pròpia excavació i additius per a disminuir la resistivitat del terreny i connectat a la xarxa de terra mitjançant pont de comprovació. Totalment muntada, connexionada i provada.
Inclou: Replanteig. Excavació del pou. Col·locació de la placa. Connexió de la placa amb la platina conductora. Col·locació de l'arqueta de registre. Connexió de la platina conductora amb la línia d'enllaç. Reblert de la zona excavada. Conexió a la xarxa de terra. Realització de proves de servei.
Criteri d'amidament de projecte: Nombre d'unitats previstes, segons documentació gràfica de Projecte.
Criteri de mesura d'obra: Es mesurarà el nombre d'unitats realment executades segons especificacions de Projecte.

| Codi | Ut | Descripció | Rendiment | Preu | Import |
|---|---|---|---|---|---|
| mt35tte030b | U | Placa d'acer galvanitzat per a connexió a terra, de 1000x500x3 mm, amb born d'unió. (material) | 1.000 | 56.90 | 56.90 |
| mt41pca010a | m | Platina conductora de coure estanyat, nua, de 30x2 mm. (material) | 1.000 | 53.69 | 53.69 |
| mt35tta010 | U | Pericó de polipropilè per a connexió a terra, de 300x300 mm, amb tapa de registre. (material) | 1.000 | 74.00 | 74.00 |
| mt35tta030 | U | Pont per a comprovació de connexió de terra de l'instal·lació elèctrica. (material) | 1.000 | 46.00 | 46.00 |
| mt35tta060 | U | Sac de 5 kg de sals minerals per a la millora de la conductivitat de posades a terra. (material) | 2.000 | 3.50 | 7.00 |
| mt35www020 | U | Material auxiliar per a instal·lacions de connexió a terra. (material) | 1.000 | 1.15 | 1.15 |
| mq01ret020b | h | Retrocarregadora sobre pneumàtics, de 70 kW. (maquinària) | 0.068 | 40.90 | 2.78 |
| mq04dua020b | h | Dúmper de descàrrega frontal de 2 t de càrrega útil. (maquinària) | 0.088 | 10.38 | 0.91 |
| mq02rod010d | h | Safata vibrant de guiat manual, de 300 kg, amplada de treball 70 cm, reversible. (maquinària) | 0.132 | 7.16 | 0.95 |
| mq02cia020j | h | Camió cisterna, de 8 m³ de capacitat. (maquinària) | 0.009 | 118.90 | 1.07 |
| mq04cab010c | h | Camió basculant de 12 t de càrrega, de 162 kW. (maquinària) | 0.013 | 44.99 | 0.58 |
| mo003 | h | Oficial 1ª electricista. (mà d'obra) | 0.321 | 29.34 | 9.42 |
| mo102 | h | Ajudant electricista. (mà d'obra) | 0.321 | 25.25 | 8.11 |
| mo113 | h | Peó ordinari construcció. (mà d'obra) | 0.128 | 23.81 | 3.05 |
| % | % | Costos directes complementaris | 2 % | 265.61 | 5.31 |
|  |  | Costos directes |  |  | 270.92 |
