# Presa de terra amb conductor nu, soterrat horitzontalment, disposat en forma de pota d'oca

- Propietat de l'arxiu: CYPE INGENIEROS, S.A.
- Format: FIEBDC-3/2002
- Divisa: EUR
- Costos indirectes: 3.00 %
- IVA: 21.00 %

## I Instal·lacions

### IE Elèctriques

#### IEP Connexió a terra

**IEP023** U Presa de terra amb conductor nu, soterrat horitzontalment, disposat en forma de pota d'oca.
Presa de terra composta per 25 m de platina conductora de coure estanyat de 30x2 mm, repartida en 3 branques soterrades en rases de 60 cm de profunditat, sent l'obertura entre branques de 45°, en forma de pota d'oca, connectada a pont per a comprovació, dins d'un pericó de registre de polipropilè de 30x30 cm. Inclús replanteig, excavació de la rasa, col·locació de les platines conductores al seu interior, col·locació de l'arqueta de registre, connexió de les platines conductores amb la línia d'enllaç mitjançant born d'unió, reblert amb terres de préstec i connectat a la xarxa de terra mitjançant pont de comprovació. Totalment muntada, connexionada i provada.
Inclou: Replanteig. Excavació de les rases. Col·locació de les platines conductores. Col·locació de l'arqueta de registre. Connexió de les platines conductores amb la línia d'enllaç. Reblert de la zona excavada. Conexió a la xarxa de terra. Realització de proves de servei.
Criteri d'amidament de projecte: Nombre d'unitats previstes, segons documentació gràfica de Projecte.
Criteri de mesura d'obra: Es mesurarà el nombre d'unitats realment executades segons especificacions de Projecte.

| Codi | Ut | Descripció | Rendiment | Preu | Import |
|---|---|---|---|---|---|
| mt41pca010a | m | Platina conductora de coure estanyat, nua, de 30x2 mm. (material) | 25.000 | 53.69 | 1342.25 |
| mt35tta050 | U | Born per a connexions elèctriques d'unió universal. (material) | 1.000 | 22.50 | 22.50 |
| mt35tta010 | U | Pericó de polipropilè per a connexió a terra, de 300x300 mm, amb tapa de registre. (material) | 1.000 | 74.00 | 74.00 |
| mt35tta030 | U | Pont per a comprovació de connexió de terra de l'instal·lació elèctrica. (material) | 1.000 | 46.00 | 46.00 |
| mt01arz030a | m³ | Terra de préstec, per reblert de rases, compactable i exempta d'àrids majors de 8 cm, arrels, runes, matèria orgànica, detritus o qualsevol altre material desaconsellable. (material) | 6.000 | 5.80 | 34.80 |
| mt35www020 | U | Material auxiliar per a instal·lacions de connexió a terra. (material) | 1.000 | 1.15 | 1.15 |
| mq01exn050c | h | Retroexcavadora sobre pneumàtics, de 85 kW, amb martell trencador. (maquinària) | 3.825 | 72.80 | 278.46 |
| mq04dua020b | h | Dúmper de descàrrega frontal de 2 t de càrrega útil. (maquinària) | 0.696 | 10.38 | 7.22 |
| mq02rod010d | h | Safata vibrant de guiat manual, de 300 kg, amplada de treball 70 cm, reversible. (maquinària) | 1.043 | 7.16 | 7.47 |
| mq02cia020j | h | Camió cisterna, de 8 m³ de capacitat. (maquinària) | 0.070 | 118.90 | 8.32 |
| mo003 | h | Oficial 1ª electricista. (mà d'obra) | 0.321 | 29.34 | 9.42 |
| mo102 | h | Ajudant electricista. (mà d'obra) | 0.321 | 25.25 | 8.11 |
| mo113 | h | Peó ordinari construcció. (mà d'obra) | 4.237 | 23.81 | 100.88 |
| % | % | Costos directes complementaris | 2 % | 1940.58 | 38.81 |
|  |  | Costos directes |  |  | 1979.39 |
