# Condensador

- Propietat de l'arxiu: CYPE INGENIEROS, S.A.
- Format: FIEBDC-3/2002
- Divisa: EUR
- Costos indirectes: 3.00 %
- IVA: 21.00 %

## I Instal·lacions

### IE Elèctriques

#### IEQ Equips per corregir el factor de potència

**IEQ010** U Condensador.
Condensador per a 4 kVAr de potència reactiva, alimentació trifàsica a 400 V de tensió i 50 Hz de freqüència, amb armari metàl·lic amb grau de protecció IP21, de 254x141x503 mm, contactors amb bloc de preinserció i resistència de descàrrega ràpida, i interruptor automàtic magnetotèrmic tripolar (3P) amb 6 kA de poder de tall. Inclús accessoris necessaris per la seva correcta instal·lació.
Inclou: Muntatge i fixació. Connexionat i posta en marxa.
Criteri d'amidament de projecte: Nombre d'unitats previstes, segons documentació gràfica de Projecte.
Criteri de mesura d'obra: Es mesurarà el nombre d'unitats realment executades segons especificacions de Projecte.

| Codi | Ut | Descripció | Rendiment | Preu | Import |
|---|---|---|---|---|---|
| mt35pci020bb | U | Condensador per a 4 kVAr de potència reactiva, alimentació trifàsica a 400 V de tensió i 50 Hz de freqüència, amb armari metàl·lic amb grau de protecció IP21, de 254x141x503 mm, contactors amb bloc de preinserció i resistència de descàrrega ràpida, i interruptor automàtic magnetotèrmic tripolar (3P) amb 6 kA de poder de tall, per a muntatge mural. (material) | 1.000 | 828.52 | 828.52 |
| mo003 | h | Oficial 1ª electricista. (mà d'obra) | 1.324 | 29.34 | 38.85 |
| mo102 | h | Ajudant electricista. (mà d'obra) | 1.324 | 25.25 | 33.43 |
| % | % | Costos directes complementaris | 2 % | 900.80 | 18.02 |
|  |  | Costos directes |  |  | 918.82 |
