# Interruptor diferencial modular

- Propietat de l'arxiu: CYPE INGENIEROS, S.A.
- Format: FIEBDC-3/2002
- Divisa: EUR
- Costos indirectes: 3.00 %
- IVA: 21.00 %

## I Instal·lacions

### IE Elèctriques

#### IEX Aparellatge

**IEX060** U Interruptor diferencial modular.
Interruptor diferencial instantani superimmunitzat, de 2 mòduls, bipolar (2P), intensitat nominal 40 A, sensibilitat 30 mA, poder de tall 6 kA, classe Asi, de 36x80x77,8 mm, grau de protecció IP20, muntatge sobre carril DIN (35 mm) i fixació a carril mitjançant grapes. Totalment muntat, connexionat i provat.
Inclou: Muntatge i connexionat de l'element.
Criteri d'amidament de projecte: Nombre d'unitats previstes, segons documentació gràfica de Projecte.
Criteri de mesura d'obra: Es mesurarà el nombre d'unitats realment executades segons especificacions de Projecte.

| Codi | Ut | Descripció | Rendiment | Preu | Import |
|---|---|---|---|---|---|
| mt35amc110bb | U | Interruptor diferencial instantani superimmunitzat, de 2 mòduls, bipolar (2P), intensitat nominal 40 A, sensibilitat 30 mA, poder de tall 6 kA, classe Asi, de 36x80x77,8 mm, grau de protecció IP20, muntatge sobre carril DIN (35 mm) i fixació a carril mitjançant grapes, segons UNE-EN 61008-1. (material) | 1.000 | 217.43 | 217.43 |
| mo003 | h | Oficial 1ª electricista. (mà d'obra) | 0.322 | 30.63 | 9.86 |
| % | % | Costos directes complementaris | 2 % | 227.29 | 4.55 |
|  |  | Costos directes |  |  | 231.84 |
