# Interruptor combinat magnetotèrmic-protector contra sobretensions permanents, modular

- Propietat de l'arxiu: CYPE INGENIEROS, S.A.
- Format: FIEBDC-3/2002
- Divisa: EUR
- Costos indirectes: 3.00 %
- IVA: 21.00 %

## I Instal·lacions

### IE Elèctriques

#### IEX Aparellatge

**IEX077** U Interruptor combinat magnetotèrmic-protector contra sobretensions permanents, modular.
Interruptor combinat magnetotèrmic-protector contra sobretensions permanents, de 4 mòduls, format per interruptor automàtic magnetotèrmic, bipolar (2P), intensitat nominal 80 A, poder de tall 6 kA, corba de 8 a 12 x In, i protector contra sobretensions permanents, de 72x80x77,8 mm, grau de protecció IP20, muntatge sobre carril DIN (35 mm) i fixació a carril mitjançant grapes. Totalment muntat, connexionat i provat.
Inclou: Muntatge i connexionat de l'element.
Criteri d'amidament de projecte: Nombre d'unitats previstes, segons documentació gràfica de Projecte.
Criteri de mesura d'obra: Es mesurarà el nombre d'unitats realment executades segons especificacions de Projecte.

| Codi | Ut | Descripció | Rendiment | Preu | Import |
|---|---|---|---|---|---|
| mt35amc307bb | U | Interruptor combinat magnetotèrmic-protector contra sobretensions permanents, de 4 mòduls, format per interruptor automàtic magnetotèrmic, bipolar (2P), intensitat nominal 80 A, poder de tall 6 kA, corba de 8 a 12 x In, i protector contra sobretensions permanents, de 72x80x77,8 mm, grau de protecció IP20, muntatge sobre carril DIN (35 mm) i fixació a carril mitjançant grapes, segons UNE-EN 60898-1 i UNE-EN 50550. (material) | 1.000 | 105.98 | 105.98 |
| mo003 | h | Oficial 1ª electricista. (mà d'obra) | 0.322 | 29.34 | 9.45 |
| % | % | Costos directes complementaris | 2 % | 115.43 | 2.31 |
|  |  | Costos directes |  |  | 117.74 |
