# Guardamotor modular

- Propietat de l'arxiu: CYPE INGENIEROS, S.A.
- Format: FIEBDC-3/2002
- Divisa: EUR
- Costos indirectes: 3.00 %
- IVA: 21.00 %

## I Instal·lacions

### IE Elèctriques

#### IEX Aparellatge

**IEX080** U Guardamotor modular.
Guardamotor amb comandament manual local, de 3,5 mòduls, tripolar (3P), ajust de la intensitat de disparament tèrmic entre 16 i 25 A, poder de tall 15 kA, de 63,5x112,5x78 mm, muntatge sobre carril DIN (35 mm) i fixació a carril mitjançant grapes. Totalment muntat, connexionat i provat.
Inclou: Muntatge i connexionat de l'element.
Criteri d'amidament de projecte: Nombre d'unitats previstes, segons documentació gràfica de Projecte.
Criteri de mesura d'obra: Es mesurarà el nombre d'unitats realment executades segons especificacions de Projecte.

| Codi | Ut | Descripció | Rendiment | Preu | Import |
|---|---|---|---|---|---|
| mt35amc151a | U | Guardamotor amb comandament manual local, de 3,5 mòduls, tripolar (3P), ajust de la intensitat de disparament tèrmic entre 16 i 25 A, poder de tall 15 kA, de 63,5x112,5x78 mm, muntatge sobre carril DIN (35 mm) i fixació a carril mitjançant grapes, segons UNE-EN 60947-2. (material) | 1.000 | 171.02 | 171.02 |
| mo003 | h | Oficial 1ª electricista. (mà d'obra) | 0.438 | 29.34 | 12.85 |
| % | % | Costos directes complementaris | 2 % | 183.87 | 3.68 |
|  |  | Costos directes |  |  | 187.55 |
