# Interruptor combinat magnetotèrmic-protectors contra sobretensions permanents i transitòries, modular

- Propietat de l'arxiu: CYPE INGENIEROS, S.A.
- Format: FIEBDC-3/2002
- Divisa: EUR
- Costos indirectes: 3.00 %
- IVA: 21.00 %

## I Instal·lacions

### IE Elèctriques

#### IEX Aparellatge

**IEX078** U Interruptor combinat magnetotèrmic-protectors contra sobretensions permanents i transitòries, modular.
Interruptor combinat magnetotèrmic-protectors contra sobretensions permanents i transitòries, de 5 mòduls, format per interruptor automàtic magnetotèrmic, bipolar (2P), intensitat nominal 10 A, poder de tall 6 kA, corba C, protector contra sobretensions permanents, protector contra sobretensions transitòries tipus 3 (ona 1,2/50 µs), nivell de protecció 1,5 kV, intensitat màxima de descàrrega 5 kA, i interruptor automàtic magnetotèrmic bipolar (1P+N), intensitat nominal 16 A, poder de tall 4,5 kA, per a la protecció de la línia de terra, de 90x80x77,8 mm, grau de protecció IP20, muntatge sobre carril DIN (35 mm) i fixació a carril mitjançant grapes. Totalment muntat, connexionat i provat.
Inclou: Muntatge i connexionat de l'element.
Criteri d'amidament de projecte: Nombre d'unitats previstes, segons documentació gràfica de Projecte.
Criteri de mesura d'obra: Es mesurarà el nombre d'unitats realment executades segons especificacions de Projecte.

| Codi | Ut | Descripció | Rendiment | Preu | Import |
|---|---|---|---|---|---|
| mt35amc315aa | U | Interruptor combinat magnetotèrmic-protectors contra sobretensions permanents i transitòries, de 5 mòduls, format per interruptor automàtic magnetotèrmic, bipolar (2P), intensitat nominal 10 A, poder de tall 6 kA, corba C, protector contra sobretensions permanents, protector contra sobretensions transitòries tipus 3 (ona 1,2/50 µs), nivell de protecció 1,5 kV, intensitat màxima de descàrrega 5 kA, i interruptor automàtic magnetotèrmic bipolar (1P+N), intensitat nominal 16 A, poder de tall 4,5 kA, per a la protecció de la línia de terra, de 90x80x77,8 mm, grau de protecció IP20, muntatge sobre carril DIN (35 mm) i fixació a carril mitjançant grapes, segons IEC 61643-11, UNE-EN 50550 i UNE-EN 60898-1. (material) | 1.000 | 120.07 | 120.07 |
| mo003 | h | Oficial 1ª electricista. (mà d'obra) | 0.322 | 29.34 | 9.45 |
| % | % | Costos directes complementaris | 2 % | 129.52 | 2.59 |
|  |  | Costos directes |  |  | 132.11 |
