# Aixeta

- Propietat de l'arxiu: CYPE INGENIEROS, S.A.
- Format: FIEBDC-3/2002
- Divisa: EUR
- Costos indirectes: 3.00 %
- IVA: 21.00 %

## I Instal·lacions

### IF Fontaneria

#### IFW Elements

**IFW030** U Aixeta.
Aixeta de llautó per a jardí o terrassa, amb ràcord de connexió a mànega, de 3/4" de diàmetre.
Inclou: Replanteig. Col·locació. Connexionat i comprovació del seu correcte funcionament.
Criteri d'amidament de projecte: Nombre d'unitats previstes, segons documentació gràfica de Projecte.
Criteri de mesura d'obra: Es mesurarà el nombre d'unitats realment executades segons especificacions de Projecte.

| Codi | Ut | Descripció | Rendiment | Preu | Import |
|---|---|---|---|---|---|
| mt37sgl040b | U | Aixeta de llautó per a jardí o terrassa, amb ràcord de connexió a mànega, de 3/4" de diàmetre. (material) | 1.000 | 11.84 | 11.84 |
| mt37www010 | U | Material auxiliar per a instal·lacions de lampisteria. (material) | 1.000 | 1.40 | 1.40 |
| mo008 | h | Oficial 1ª lampista. (mà d'obra) | 0.129 | 30.63 | 3.95 |
| mo107 | h | Ajudant lampista. (mà d'obra) | 0.129 | 26.36 | 3.40 |
| % | % | Costos directes complementaris | 2 % | 20.59 | 0.41 |
|  |  | Costos directes |  |  | 21.00 |
