# Vàlvula de retenció

- Propietat de l'arxiu: CYPE INGENIEROS, S.A.
- Format: FIEBDC-3/2002
- Divisa: EUR
- Costos indirectes: 3.00 %
- IVA: 21.00 %

## I Instal·lacions

### IF Fontaneria

#### IFW Elements

**IFW040** U Vàlvula de retenció.
Vàlvula de retenció de llautó per roscar de 1 1/2".
Inclou: Replanteig. Col·locació. Connexionat i comprovació del seu correcte funcionament.
Criteri d'amidament de projecte: Nombre d'unitats previstes, segons documentació gràfica de Projecte.
Criteri de mesura d'obra: Es mesurarà el nombre d'unitats realment executades segons especificacions de Projecte.

| Codi | Ut | Descripció | Rendiment | Preu | Import |
|---|---|---|---|---|---|
| mt37svr010e | U | Vàlvula de retenció de llautó per roscar de 1 1/2". (material) | 1.000 | 17.87 | 17.87 |
| mt37www010 | U | Material auxiliar per a instal·lacions de lampisteria. (material) | 1.000 | 1.40 | 1.40 |
| mo008 | h | Oficial 1ª lampista. (mà d'obra) | 0.193 | 29.34 | 5.66 |
| mo107 | h | Ajudant lampista. (mà d'obra) | 0.193 | 25.25 | 4.87 |
| % | % | Costos directes complementaris | 2 % | 29.80 | 0.60 |
|  |  | Costos directes |  |  | 30.40 |
