# Pericó

- Propietat de l'arxiu: CYPE INGENIEROS, S.A.
- Format: FIEBDC-3/2002
- Divisa: EUR
- Costos indirectes: 3.00 %
- IVA: 21.00 %

## I Instal·lacions

### IF Fontaneria

#### IFW Elements

**IFW070** U Pericó.
Formació d'arqueta enterrada, de dimensions interiors 68x58x120 cm, construït amb fàbrica de maó ceràmic calat, de 1/2 peu d'espessor, rebut amb morter de ciment, industrial, M-5, sobre solera de formigó en massa HM-30/B/20/X0+XA2 de 15 cm de gruix arrebossat i brunyit interiorment amb morter de ciment, industrial, amb additiu hidròfug, M-15 formant arestes i cantonades a mitja canya, tancada superiorment amb tapa prefabricada de formigó armat, per a allotjament de la vàlvula; prèvia excavació amb mitjans mecànics i posterior reomplert de l'extradós amb material granular. Inclús morter per a segellat de junts.
Criteri de valoració econòmica: El preu no inclou la vàlvula.
Inclou: Replanteig. Excavació amb mitjans mecànics. Eliminació de les terres soltes del fons de l'excavació. Abocat i compactació del formigó en formació de solera. Formació de l'obra de fàbrica amb maons, prèviament humits, col·locats amb morter. Arrebossat i brunyit amb morter, arrodonint els angles del fons i de les parets interiors del pericó. Connexionat dels tubs al pericó. Col·locació de la tapa. Reblert de l'extradós.
Criteri d'amidament de projecte: Nombre d'unitats previstes, segons documentació gràfica de Projecte.
Criteri de mesura d'obra: Es mesurarà el nombre d'unitats realment executades segons especificacions de Projecte.

| Codi | Ut | Descripció | Rendiment | Preu | Import |
|---|---|---|---|---|---|
| mt10hmf010rRb | m³ | Formigó HM-30/B/20/X0+XA2, fabricat en central, amb ciment SR. (material) | 0.191 | 115.86 | 22.13 |
| mt04lpc010d | U | Maó ceràmic calat (gero), per revestir, 29x14x10 cm, per a ús en fàbrica protegida (peça P), densitat 805 kg/m³, segons UNE-EN 771-1. (material) | 89.000 | 0.40 | 35.60 |
| mt08aaa010a | m³ | Aigua. (material) | 0.031 | 1.50 | 0.05 |
| mt09mif010ca | t | Morter industrial per a obra de paleta, de ciment, color gris, categoria M-5 (resistència a compressió 5 N/mm²), subministrat en sacs, segons UNE-EN 998-2. (material) | 0.074 | 53.48 | 3.96 |
| mt09mif010la | t | Morter industrial per a obra de paleta, de ciment, color gris, amb additiu hidròfug, categoria M-15 (resistència a compressió 15 N/mm²), subministrat en sacs, segons UNE-EN 998-2. (material) | 0.096 | 73.55 | 7.06 |
| mt11arf010d | U | Tapa de formigó armat prefabricat, 85x75x5 cm. (material) | 1.000 | 28.50 | 28.50 |
| mt01arr010a | t | Grava de pedrera, de 19 a 25 mm de diàmetre. (material) | 1.517 | 11.50 | 17.45 |
| mq01ret020b | h | Retrocarregadora sobre pneumàtics, de 70 kW. (maquinària) | 0.269 | 40.90 | 11.00 |
| au00auh040 |  | Vibrador de formigó, elèctric. | 1.000 | 0.00 | 0.00 |
| mo020 | h | Oficial 1ª construcció. (mà d'obra) | 2.576 | 28.42 | 73.21 |
| mo113 | h | Peó ordinari construcció. (mà d'obra) | 2.566 | 23.81 | 61.10 |
| % | % | Costos directes complementaris | 2 % | 260.06 | 5.20 |
|  |  | Costos directes |  |  | 265.26 |
