# Pericó

- Propietat de l'arxiu: CYPE INGENIEROS, S.A.
- Format: FIEBDC-3/2002
- Divisa: EUR
- Costos indirectes: 3.00 %
- IVA: 21.00 %

## I Instal·lacions

### IF Fontaneria

#### IFW Elements

**IFW070** U Pericó.
Subministrament i muntatge d'arqueta enterrada, de dimensions interiors 51x37 cm en la base i 30 cm d'altura, prefabricat de polipropilè, sobre solera de formigó en massa HM-20/B/20/X0 de 15 cm de gruix, amb tapa de 38x25 cm, per a allotjament de la vàlvula.
Criteri de valoració econòmica: El preu no inclou la vàlvula, l'excavació ni el replé del extradós.
Inclou: Replanteig. Abocat i compactació del formigó en formació de solera. Col·locació de l'arqueta prefabricada. Execució de perforacions pel pas dels tubs. Connexionat dels tubs al pericó. Col·locació de la tapa.
Criteri d'amidament de projecte: Nombre d'unitats previstes, segons documentació gràfica de Projecte.
Criteri de mesura d'obra: Es mesurarà el nombre d'unitats realment executades segons especificacions de Projecte.

| Codi | Ut | Descripció | Rendiment | Preu | Import |
|---|---|---|---|---|---|
| mt10hmf010tLb | m³ | Formigó HM-20/B/20/X0, fabricat en central. (material) | 0.081 | 85.80 | 6.95 |
| mt37aar020g | U | Pericó de polipropilè, de secció rectangular, de 51x37 cm en la base i 30 cm d'altura, amb tapa de color verd de 38x25 cm. (material) | 1.000 | 24.51 | 24.51 |
| mt08aaa010a | m³ | Aigua. (material) | 0.006 | 1.50 | 0.01 |
| au00auh040 |  | Vibrador de formigó, elèctric. | 1.000 | 0.00 | 0.00 |
| mo020 | h | Oficial 1ª construcció. (mà d'obra) | 0.785 | 28.42 | 22.31 |
| mo113 | h | Peó ordinari construcció. (mà d'obra) | 0.575 | 23.81 | 13.69 |
| % | % | Costos directes complementaris | 2 % | 67.47 | 1.35 |
|  |  | Costos directes |  |  | 68.82 |
