# Collarí de presa en càrrega

- Propietat de l'arxiu: CYPE INGENIEROS, S.A.
- Format: FIEBDC-3/2002
- Divisa: EUR
- Costos indirectes: 3.00 %
- IVA: 21.00 %

## I Instal·lacions

### IF Fontaneria

#### IFW Elements

**IFW005** U Collarí de presa en càrrega.
Collarí de presa en càrrega de polietilè, per a tubs de polietilè o de PVC de 63 mm de diàmetre exterior, amb presa per a connexió soldada de 20 mm de diàmetre, PN=16 atm, amb juntes elàstiques de EPDM.
Inclou: Replanteig. Col·locació, connexionat i comprovació del seu correcte funcionament.
Criteri d'amidament de projecte: Nombre d'unitats previstes, segons documentació gràfica de Projecte.
Criteri de mesura d'obra: Es mesurarà el nombre d'unitats realment executades segons especificacions de Projecte.

| Codi | Ut | Descripció | Rendiment | Preu | Import |
|---|---|---|---|---|---|
| mt37www100a | U | Collarí de presa en càrrega de polietilè, per a tubs de polietilè o de PVC de 63 mm de diàmetre exterior, amb presa per a connexió soldada de 20 mm de diàmetre, PN=16 atm, amb juntes elàstiques de EPDM. (material) | 1.000 | 48.46 | 48.46 |
| mt37www010 | U | Material auxiliar per a instal·lacions de lampisteria. (material) | 1.000 | 1.40 | 1.40 |
| mo008 | h | Oficial 1ª lampista. (mà d'obra) | 0.154 | 29.34 | 4.52 |
| mo107 | h | Ajudant lampista. (mà d'obra) | 0.154 | 25.25 | 3.89 |
| % | % | Costos directes complementaris | 2 % | 58.27 | 1.17 |
|  |  | Costos directes |  |  | 59.44 |
