# Canonada per instal·lació interior de gas

- Propietat de l'arxiu: CYPE INGENIEROS, S.A.
- Format: FIEBDC-3/2002
- Divisa: EUR
- Costos indirectes: 3.00 %
- IVA: 21.00 %

## I Instal·lacions

### IG Gasos combustibles

#### IGI Instal·lació interior

**IGI005** m Canonada per instal·lació interior de gas.
Canonada, per instal·lació interior de gas, formada per tub de coure estirat en fred sense soldadura, diàmetre D=10/12 mm i 1 mm d'espessor. Instal·lació en superfície. Inclús material auxiliar para muntatge i subjecció a l'obra, accessoris i peces especials col·locats mitjançant soldadura forta per capil·laritat.
Inclou: Replanteig del recorregut de les canonades. Col·locació de tubs. Muntatge, connexionat i comprovació del seu correcte funcionament. Realització de proves de servei.
Criteri d'amidament de projecte: Longitud mesurada segons documentació gràfica de Projecte.
Criteri de mesura d'obra: Es mesurarà la longitud realment executada segons especificacions de Projecte.

| Codi | Ut | Descripció | Rendiment | Preu | Import |
|---|---|---|---|---|---|
| mt43tco400a | U | Material auxiliar per a muntatge i subjecció a l'obra de les canonades de coure estirat en fred sense soldadura, diàmetre D=10/12 mm. (material) | 1.000 | 0.08 | 0.08 |
| mt43tco010ad | m | Tub de coure estirat en fred sense soldadura, diàmetre D=10/12 mm i 1 mm d'espessor, segons UNE-EN 1057, amb el preu incrementat el 15% en concepte d'accessoris i peces especials. (material) | 1.000 | 1.89 | 1.89 |
| op00ato010 |  | Tornavís. | 1.000 | 0.00 | 0.00 |
| op00mar010 |  | Martell. | 1.000 | 0.00 | 0.00 |
| op00tal010 |  | Trepant. | 1.000 | 0.00 | 0.00 |
| mo010 | h | Oficial 1ª instal·lador de gas. (mà d'obra) | 0.167 | 29.34 | 4.90 |
| mo109 | h | Ajudant instal·lador de gas. (mà d'obra) | 0.167 | 25.25 | 4.22 |
| % | % | Costos directes complementaris | 2 % | 11.09 | 0.22 |
|  |  | Costos directes |  |  | 11.31 |
