# Canonada de polietilè (PE) "REPOLEN", per a gas

- Propietat de l'arxiu: CYPE INGENIEROS, S.A.
- Format: FIEBDC-3/2002
- Divisa: EUR
- Costos indirectes: 3.00 %
- IVA: 21.00 %

## I Instal·lacions

### IH Canonades per a fluids

#### IHE Canonades de polietilè

**IHE520** m Canonada de polietilè (PE) "REPOLEN", per a gas.
Canonada formada per tub de polietilè PE 100, de color negre amb bandes de color taronja amb acabat efecte mirall per l'interior, Repolen Monocapa PE 100 Gas, SDR11, sèrie 5, "REPOLEN", de 16 mm de diàmetre exterior i 3 mm de gruix. Instal·lació soterrada. Inclús accessoris i peces especials.
Criteri de valoració econòmica: El preu no inclou l'excavació ni el reblert de la rasa.
Inclou: Replanteig. Col·locació de tubs, accessoris i peces especials. Realització de proves de servei.
Criteri d'amidament de projecte: Longitud mesurada segons documentació gràfica de Projecte.
Criteri de mesura d'obra: Es mesurarà la longitud realment executada segons especificacions de Projecte.

| Codi | Ut | Descripció | Rendiment | Preu | Import |
|---|---|---|---|---|---|
| mt43rep010ve | m | Tub de polietilè PE 100, de color negre amb bandes de color taronja amb acabat efecte mirall per l'interior, Repolen Monocapa PE 100 Gas, SDR11, sèrie 5, "REPOLEN", de 16 mm de diàmetre exterior i 3 mm de gruix, segons UNE-EN 1555 i AENOR RP 001.05, subministrat en barres de 6 m de longitud, amb el preu incrementat el 20% en concepte d'accessoris i peces especials. (material) | 1.000 | 0.95 | 0.95 |
| mo010 | h | Oficial 1ª instal·lador de gas. (mà d'obra) | 0.039 | 29.34 | 1.14 |
| mo109 | h | Ajudant instal·lador de gas. (mà d'obra) | 0.039 | 25.25 | 0.98 |
| % | % | Costos directes complementaris | 2 % | 3.07 | 0.06 |
|  |  | Costos directes |  |  | 3.13 |
