# Canonada multicapa de polietilè reticulat/alumini/polietilè reticulat (PE-X/Al/PE-X), "AQUATECHNIK"

- Propietat de l'arxiu: CYPE INGENIEROS, S.A.
- Format: FIEBDC-3/2002
- Divisa: EUR
- Costos indirectes: 3.00 %
- IVA: 21.00 %

## I Instal·lacions

### IH Canonades per a fluids

#### IHM Canonades multicapa

**IHM122** m Canonada multicapa de polietilè reticulat/alumini/polietilè reticulat (PE-X/Al/PE-X), "AQUATECHNIK".
Canonada formada per tub multicapa de polietilè reticulat/alumini/polietilè reticulat (PE-Xb/Al/PE-Xb), PN=10 bar, gamma MULTI-CALOR "AQUATECHNIK", de 14 mm de diàmetre exterior i 2 mm de gruix, de color blanc RAL 9003. Instal·lació en superfície. Inclús material auxiliar para muntatge i subjecció a l'obra, accessoris i peces especials.
Inclou: Replanteig. Col·locació i fixació de tubs, accessoris i peces especials. Realització de proves de servei.
Criteri d'amidament de projecte: Longitud mesurada segons documentació gràfica de Projecte.
Criteri de mesura d'obra: Es mesurarà la longitud realment executada segons especificacions de Projecte.

| Codi | Ut | Descripció | Rendiment | Preu | Import |
|---|---|---|---|---|---|
| mt37aqt510l | U | Material auxiliar per a muntatge i subjecció a l'obra de les canonades multicapa de polietilè reticulat/alumini/polietilè reticulat (PE-Xb/Al/PE-Xb), PN=10 bar, gamma MULTI-CALOR, "AQUATECHNIK", de 14 mm de diàmetre exterior. (material) | 1.000 | 0.12 | 0.12 |
| mt37aqt115ag | m | Tub multicapa de polietilè reticulat/alumini/polietilè reticulat (PE-Xb/Al/PE-Xb), PN=10 bar, gamma MULTI-CALOR "AQUATECHNIK", de 14 mm de diàmetre exterior i 2 mm de gruix, de color blanc RAL 9003, subministrat en rotllos de 100 m de longitud, segons UNE-EN ISO 21003-2, amb el preu incrementat el 30% en concepte d'accessoris i peces especials. (material) | 1.000 | 3.19 | 3.19 |
| op00ato010 |  | Tornavís. | 1.000 | 0.00 | 0.00 |
| op00mar010 |  | Martell. | 1.000 | 0.00 | 0.00 |
| op00tal010 |  | Trepant. | 1.000 | 0.00 | 0.00 |
| mo008 | h | Oficial 1ª lampista. (mà d'obra) | 0.032 | 30.63 | 0.98 |
| mo107 | h | Ajudant lampista. (mà d'obra) | 0.032 | 26.36 | 0.84 |
| % | % | Costos directes complementaris | 2 % | 5.13 | 0.10 |
|  |  | Costos directes |  |  | 5.23 |
