# Canonada multicapa de polipropilè copolímer random resistent a la temperatura/polipropilè copolímer random resistent a la temperatura amb fibra de vidre/polipropilè copolímer random resistent a la

- Propietat de l'arxiu: CYPE INGENIEROS, S.A.
- Format: FIEBDC-3/2002
- Divisa: EUR
- Costos indirectes: 3.00 %
- IVA: 21.00 %

## I Instal·lacions

### IH Canonades per a fluids

#### IHM Canonades multicapa

**IHM430** m Canonada multicapa de polipropilè copolímer random resistent a la temperatura/polipropilè copolímer random resistent a la temperatura amb fibra de vidre/polipropilè copolímer random resistent a la temperatura (PP-RCT/PP-RCT amb fibra de vidre/PP-RCT).
Canonada formada per tub multicapa de polipropilè copolímer random resistent a la temperatura/polipropilè copolímer random resistent a la temperatura amb fibra de vidre/polipropilè copolímer random resistent a la temperatura (PP-RCT/PP-RCT amb fibra de vidre/PP-RCT), de color gris amb 4 bandes de color blau, SDR11, sèrie 5, de 32 mm de diàmetre exterior i 2,9 mm de gruix. Instal·lació en superfície. Inclús material auxiliar para muntatge i subjecció a l'obra, accessoris i peces especials.
Inclou: Replanteig. Col·locació i fixació de tubs, accessoris i peces especials. Realització de proves de servei.
Criteri d'amidament de projecte: Longitud mesurada segons documentació gràfica de Projecte.
Criteri de mesura d'obra: Es mesurarà la longitud realment executada segons especificacions de Projecte.

| Codi | Ut | Descripció | Rendiment | Preu | Import |
|---|---|---|---|---|---|
| mt37tpj405c | U | Material auxiliar per a muntatge i subjecció a l'obra de les canonades multicapa de polipropilè copolímer random resistent a la temperatura/polipropilè copolímer random resistent a la temperatura amb fibra de vidre/polipropilè copolímer random resistent a la temperatura (PP-RCT/PP-RCT amb fibra de vidre/PP-RCT), SDR11, sèrie 5, de 32 mm de diàmetre exterior. (material) | 1.000 | 0.34 | 0.34 |
| mt37tpj015ng | m | Tub multicapa de polipropilè copolímer random resistent a la temperatura/polipropilè copolímer random resistent a la temperatura amb fibra de vidre/polipropilè copolímer random resistent a la temperatura (PP-RCT/PP-RCT amb fibra de vidre/PP-RCT), de color gris amb 4 bandes de color blau, SDR11, sèrie 5, de 32 mm de diàmetre exterior i 2,9 mm de gruix, segons UNE-EN ISO 15874-2, amb el preu incrementat el 30% en concepte d'accessoris i peces especials. (material) | 1.000 | 8.81 | 8.81 |
| op00ato010 |  | Tornavís. | 1.000 | 0.00 | 0.00 |
| op00mar010 |  | Martell. | 1.000 | 0.00 | 0.00 |
| op00tal010 |  | Trepant. | 1.000 | 0.00 | 0.00 |
| mo008 | h | Oficial 1ª lampista. (mà d'obra) | 0.077 | 29.34 | 2.26 |
| mo107 | h | Ajudant lampista. (mà d'obra) | 0.077 | 25.25 | 1.94 |
| % | % | Costos directes complementaris | 2 % | 13.35 | 0.27 |
|  |  | Costos directes |  |  | 13.62 |
